# Limpieza de fachada de mampostería de ladrillos cerámicos cara vista en buen estado de conservación

- Propiedad del archivo: CYPE INGENIEROS, S.A.
- Formato: FIEBDC-3/2002
- Ámbito geográfico: Panamá
- Divisa: USD
- Costes indirectos: 3.00 %
- Gastos generales: 13.00 %
- Beneficio industrial: 6.00 %
- IVA: 13.00 %

## F Fachadas y paredes

### FZ Limpieza y tratamientos superficiales

#### FZA Limpieza manual

**FZA020** m² Limpieza de fachada de mampostería de ladrillos cerámicos cara vista en buen estado de conservación, mediante cepillado manual con agua y cepillo blando de raíces, considerando un grado de complejidad bajo.
Limpieza de fachada de mampostería de ladrillos cerámicos cara vista en buen estado de conservación, mediante cepillado manual con agua y cepillo blando de raíces, hasta descubrir las zonas arenizadas, ampollas de pátina y fisuras de mampostería, previa eliminación de cascotes, detritus y material adherido; y posterior aclarado con abundante agua. Incluso acopio, retirada y carga de escombros y restos generados sobre camión o contenedor, considerando un grado de complejidad bajo.
Incluye: Cepillado manual con agua de la superficie soporte. Retirada y acopio de los restos generados. Carga de los restos generados sobre camión o contenedor.
Criterio de medición de proyecto: Superficie medida según documentación gráfica de Proyecto.
Criterio de medición de obra: Se medirá la superficie realmente ejecutada según especificaciones de Proyecto.

| Código | Ud | Descripción | Rendimiento | Precio | Importe |
|---|---|---|---|---|---|
| mt08aaa010a | m³ | Agua. (material) | 0.030 | 1.97 | 0.06 |
| mo020 | h | Albañil especializado en mampostería. (mano de obra) | 0.279 | 12.93 | 3.61 |
| mo113 | h | Peón de albañilería. (mano de obra) | 0.279 | 7.91 | 2.21 |
| % | % | Herramientas | 2 % | 5.88 | 0.12 |
|  |  | Costes directos |  |  | 6.00 |
