# Forrado de conductos para instalaciones, de mampostería

- Propiedad del archivo: CYPE INGENIEROS, S.A.
- Formato: FIEBDC-3/2002
- Ámbito geográfico: Panamá
- Divisa: USD
- Costes indirectos: 3.00 %
- Gastos generales: 13.00 %
- Beneficio industrial: 6.00 %
- IVA: 13.00 %

## H Remates y ayudas

### HF Forrados

#### HFI De conductos

**HFI010** m Forrado de conductos para instalaciones, de mampostería.
Forrado de conductos para instalaciones, en un rincón de la paredes interiores, de 50 cm de longitud y 25 cm de anchura, realizado con mampostería de ladrillo cerámico hueco doble, para revestir, 33x16x7 cm, con juntas de 10 mm de espesor, recibida con mortero de cemento confeccionado en obra, con 250 kg/m³ de cemento, color gris, dosificación 1:6, suministrado en sacos.
Incluye: Replanteo y trazado en la losa de los paredes interiores a realizar. Colocación y aplomado de miras de referencia. Tendido de hilos entre miras. Preparación del mortero. Colocación de los ladrillos, previamente humedecidos, por hiladas enteras. Repaso de juntas y limpieza.
Criterio de medición de proyecto: Longitud medida según documentación gráfica de Proyecto.
Criterio de medición de obra: Se medirá la longitud realmente ejecutada según especificaciones de Proyecto.

| Código | Ud | Descripción | Rendimiento | Precio | Importe |
|---|---|---|---|---|---|
| mt04lvc010g | Ud | Ladrillo cerámico hueco doble, para revestir, 33x16x7 cm, densidad 810 kg/m³. (material) | 13.000 | 0.63 | 8.19 |
| mt08aaa010a | m³ | Agua. (material) | 0.004 | 2.04 | 0.01 |
| mt01arg005a | t | Arena de cantera, para mortero preparado en obra. (material) | 0.008 | 23.95 | 0.19 |
| mt08cem000h | kg | Cemento gris en sacos. (material) | 1.180 | 0.20 | 0.24 |
| mq06hor010 | h | Concretera eléctrica con una capacidad de amasado de 160 l. (maquinaria) | 0.006 | 4.10 | 0.02 |
| mo020 | h | Albañil especializado en mampostería. (mano de obra) | 0.424 | 17.84 | 7.56 |
| mo113 | h | Peón de albañilería. (mano de obra) | 0.269 | 11.01 | 2.96 |
| % | % | Herramientas | 2 % | 19.17 | 0.38 |
|  |  | Costes directos |  |  | 19.55 |
