# Remate de balcón, de piedra natural

- Propiedad del archivo: CYPE INGENIEROS, S.A.
- Formato: FIEBDC-3/2002
- Ámbito geográfico: Panamá
- Divisa: USD
- Costes indirectos: 3.00 %
- Gastos generales: 13.00 %
- Beneficio industrial: 6.00 %
- IVA: 13.00 %

## H Remates y ayudas

### HR Remates de fachada

#### HRN De piedra natural

**HRN020** m Remate de balcón, de piedra natural.
Remate de balcón de mármol Blanco Macael, en piezas de hasta 750 mm de longitud, hasta 20 cm de anchura y 20 mm de espesor, con goterón, cara y canto recto, acabado pulido y grava adherida a la superficie en su cara inferior; recibido con mortero de cemento, confeccionado en obra, con aditivo hidrófugo, dosificación 1:4; y rejuntado entre piezas y, en su caso, de las uniones con los muros con mortero de juntas especial para piedra natural.
Incluye: Replanteo de las piezas. Corte de las piezas. Colocación de reglas y plomadas sujetas al muro. Colocación, aplomado, nivelación y alineación. Rejuntado y limpieza.
Criterio de medición de proyecto: Longitud medida por su mayor desarrollo lineal, según documentación gráfica de Proyecto.
Criterio de medición de obra: Se medirá, por su mayor desarrollo lineal, la longitud realmente ejecutada según especificaciones de Proyecto, incluyendo la longitud que pudiera perderse en ingletes.

| Código | Ud | Descripción | Rendimiento | Precio | Importe |
|---|---|---|---|---|---|
| mt08aaa010a | m³ | Agua. (material) | 0.006 | 2.04 | 0.01 |
| mt01arg005a | t | Arena de cantera, para mortero preparado en obra. (material) | 0.008 | 23.95 | 0.19 |
| mt08cem000h | kg | Cemento gris en sacos. (material) | 1.900 | 0.20 | 0.38 |
| mt08adt010 | kg | Aditivo hidrófugo para impermeabilización de morteros u concretos. (material) | 0.038 | 1.63 | 0.06 |
| mt20zpn010aa | m | Remate de balcón de mármol Blanco Macael, en piezas de hasta 750 mm de longitud, hasta 20 cm de anchura y 20 mm de espesor, con goterón, cara y canto recto, acabado pulido y grava adherida a la superficie en su cara inferior. (material) | 1.050 | 22.23 | 23.34 |
| mt09mcr220 | kg | Mortero de rejuntado para revestimientos, interiores o exteriores, de piedra natural, pulida o para pulir, compuesto de cemento, agregados a base de polvo de mármol, pigmentos resistentes a los álcalis y aditivos especiales. (material) | 0.015 | 2.19 | 0.03 |
| mq06hor010 | h | Concretera eléctrica con una capacidad de amasado de 160 l. (maquinaria) | 0.006 | 4.10 | 0.02 |
| op00sie030 |  | Sierra de disco de diamante, para mesa de trabajo, de corte húmedo. | 1.000 | 0.00 | 0.00 |
| mo020 | h | Albañil especializado en mampostería. (mano de obra) | 0.188 | 17.84 | 3.35 |
| mo113 | h | Peón de albañilería. (mano de obra) | 0.235 | 11.01 | 2.59 |
| % | % | Herramientas | 2 % | 29.97 | 0.60 |
|  |  | Costes directos |  |  | 30.57 |
