# Acumulador de agua a gas, convencional

- Propiedad del archivo: CYPE INGENIEROS, S.A.
- Formato: FIEBDC-3/2002
- Ámbito geográfico: Panamá
- Divisa: USD
- Costes indirectos: 3.00 %
- Gastos generales: 13.00 %
- Beneficio industrial: 6.00 %
- IVA: 13.00 %

## I Instalaciones

### IC Calefacción, refrigeración, climatización y agua caliente

#### ICA Agua caliente

**ICA040** Ud Acumulador de agua a gas, convencional.
Acumulador a gas natural para el servicio de agua caliente, de suelo, capacidad 300 l, cámara de combustión estanca, potencia 29 kW, eficiencia energética clase B, perfil de consumo XXL, con conducto y extractor de humos. Incluso soporte y anclajes de fijación a paramento vertical, llaves de corte de esfera, válvula de seguridad y latiguillos flexibles, tanto en la entrada de agua como en la salida. Totalmente montado, conexionado y probado.
Incluye: Replanteo del aparato. Fijación en paramento mediante elementos de anclaje. Colocación del aparato y accesorios. Conexionado con las redes de conducción de agua, eléctrica y de tierra. Colocación del conducto de desagüe de los productos de la combustión y los accesorios de ventilación. Puesta en marcha.
Criterio de medición de proyecto: Número de unidades previstas, según documentación gráfica de Proyecto.
Criterio de medición de obra: Se medirá el número de unidades realmente ejecutadas según especificaciones de Proyecto.

| Código | Ud | Descripción | Rendimiento | Precio | Importe |
|---|---|---|---|---|---|
| mt38agd020cc | Ud | Acumulador a gas natural para el servicio de agua caliente, de suelo, capacidad 300 l, cámara de combustión estanca, potencia 29 kW, eficiencia energética clase B, perfil de consumo XXL, con conducto y extractor de humos. (material) | 1.000 | 5548.50 | 5548.50 |
| mt37sve010e | Ud | Válvula de esfera de latón niquelado para roscar de 1 1/4". (material) | 2.000 | 23.38 | 46.76 |
| mt37svs010c | Ud | Válvula de seguridad, de latón, con rosca de 1/2" de diámetro, tarada a 6 bar de presión. (material) | 1.000 | 6.16 | 6.16 |
| mt38www011 | Ud | Material auxiliar para instalaciones de agua caliente (material) | 1.000 | 2.02 | 2.02 |
| mo004 | h | Instalador de calefacción. (mano de obra) | 4.940 | 17.64 | 87.14 |
| mo103 | h | Principiante de instalador de calefacción. (mano de obra) | 4.940 | 10.99 | 54.29 |
| % | % | Herramientas | 2 % | 5744.87 | 114.90 |
|  |  | Costes directos |  |  | 5859.77 |
