# Acumulador de agua a gas, convencional

- Propiedad del archivo: CYPE INGENIEROS, S.A.
- Formato: FIEBDC-3/2002
- Ámbito geográfico: Panamá
- Divisa: USD
- Costes indirectos: 3.00 %
- Gastos generales: 13.00 %
- Beneficio industrial: 6.00 %
- IVA: 13.00 %

## I Instalaciones

### IC Calefacción, refrigeración, climatización y agua caliente

#### ICA Agua caliente

**ICA040** Ud Acumulador de agua a gas, convencional.
Acumulador a gas natural para el servicio de agua caliente, de suelo, capacidad 130 l, cámara de combustión abierta y tiro natural, baja emisión de NOx, potencia 6,3 kW, eficiencia energética clase B, perfil de consumo L, sin incluir el conducto para desagüe de los productos de la combustión. Incluso soporte y anclajes de fijación a paramento vertical, llaves de corte de esfera, válvula de seguridad y latiguillos flexibles, tanto en la entrada de agua como en la salida. Totalmente montado, conexionado y probado.
Incluye: Replanteo del aparato. Fijación en paramento mediante elementos de anclaje. Colocación del aparato y accesorios. Conexionado con las redes de conducción de agua, eléctrica y de tierra. Puesta en marcha.
Criterio de medición de proyecto: Número de unidades previstas, según documentación gráfica de Proyecto.
Criterio de medición de obra: Se medirá el número de unidades realmente ejecutadas según especificaciones de Proyecto.

| Código | Ud | Descripción | Rendimiento | Precio | Importe |
|---|---|---|---|---|---|
| mt38agd017a | Ud | Acumulador a gas natural para el servicio de agua caliente, de suelo, capacidad 130 l, cámara de combustión abierta y tiro natural, baja emisión de NOx, potencia 6,3 kW, eficiencia energética clase B, perfil de consumo L. (material) | 1.000 | 1277.30 | 1277.30 |
| mt37sve010c | Ud | Válvula de esfera de latón niquelado para roscar de 3/4". (material) | 2.000 | 10.18 | 20.36 |
| mt37svs010c | Ud | Válvula de seguridad, de latón, con rosca de 1/2" de diámetro, tarada a 6 bar de presión. (material) | 1.000 | 6.16 | 6.16 |
| mt38www011 | Ud | Material auxiliar para instalaciones de agua caliente (material) | 1.000 | 2.02 | 2.02 |
| mo004 | h | Instalador de calefacción. (mano de obra) | 4.624 | 17.64 | 81.57 |
| mo103 | h | Principiante de instalador de calefacción. (mano de obra) | 4.624 | 10.99 | 50.82 |
| % | % | Herramientas | 2 % | 1438.23 | 28.76 |
|  |  | Costes directos |  |  | 1466.99 |
