# Caldera a gasóleo, doméstica, convencional, de pie, para calefacción y agua caliente

- Propiedad del archivo: CYPE INGENIEROS, S.A.
- Formato: FIEBDC-3/2002
- Ámbito geográfico: Panamá
- Divisa: USD
- Costes indirectos: 3.00 %
- Gastos generales: 13.00 %
- Beneficio industrial: 6.00 %
- IVA: 13.00 %

## I Instalaciones

### IC Calefacción, refrigeración, climatización y agua caliente

#### ICC Calderas a gasóleo

**ICC017** Ud Caldera a gasóleo, doméstica, convencional, de pie, para calefacción y agua caliente
Caldera de pie a gasóleo, para calefacción y agua caliente acumulada con tanque integrado, cámara de combustión estanca, potencia escalonable de 20 a 25 kW, dimensiones 295x535x1451 mm, vaso de expansión de 18 litros y tanque de acero inoxidable de 78 litros, encendido electrónico y seguridad del quemador por fotocélula, sin llama piloto, equipamiento formado por: cuerpo de caldera de lámina de acero especial anticorrosión, panel de control y mando, quemador con precalentador, bomba de circulación con tres velocidades, válvula de seguridad, sin incluir el conducto para desagüe de los productos de la combustión. Totalmente montada, conexionada y probada.
Incluye: Replanteo. Presentación de los elementos. Montaje de la caldera y sus accesorios. Conexionado con las redes de conducción de agua, de gasóleo, de salubridad y eléctrica, y con el conducto de desagüe de los productos de la combustión. Puesta en marcha.
Criterio de medición de proyecto: Número de unidades previstas, según documentación gráfica de Proyecto.
Criterio de medición de obra: Se medirá el número de unidades realmente ejecutadas según especificaciones de Proyecto.

| Código | Ud | Descripción | Rendimiento | Precio | Importe |
|---|---|---|---|---|---|
| mt38cqj012a | Ud | Caldera de pie a gasóleo, para calefacción y agua caliente acumulada con tanque integrado, cámara de combustión estanca, potencia escalonable de 20 a 25 kW, dimensiones 295x535x1451 mm, vaso de expansión de 18 litros y tanque de acero inoxidable de 78 litros, encendido electrónico y seguridad del quemador por fotocélula, sin llama piloto, equipamiento formado por: cuerpo de caldera de lámina de acero especial anticorrosión, panel de control y mando, quemador con precalentador, bomba de circulación con tres velocidades, válvula de seguridad. (material) | 1.000 | 3595.37 | 3595.37 |
| mt38www012 | Ud | Material auxiliar para instalaciones de calefacción y agua caliente (material) | 1.000 | 2.93 | 2.93 |
| mo004 | h | Instalador de calefacción. (mano de obra) | 7.768 | 17.64 | 137.03 |
| mo103 | h | Principiante de instalador de calefacción. (mano de obra) | 7.768 | 10.99 | 85.37 |
| % | % | Herramientas | 2 % | 3820.70 | 76.41 |
|  |  | Costes directos |  |  | 3897.11 |
