# Caldera a gasóleo, colectiva, de baja temperatura, de pie, de lámina de acero

- Propiedad del archivo: CYPE INGENIEROS, S.A.
- Formato: FIEBDC-3/2002
- Ámbito geográfico: Panamá
- Divisa: USD
- Costes indirectos: 3.00 %
- Gastos generales: 13.00 %
- Beneficio industrial: 6.00 %
- IVA: 13.00 %

## I Instalaciones

### IC Calefacción, refrigeración, climatización y agua caliente

#### ICC Calderas a gasóleo

**ICC128** Ud Caldera a gasóleo, colectiva, de baja temperatura, de pie, de lámina de acero.
Caldera de pie, de baja temperatura, con cuerpo de lámina de acero, gran aislamiento térmico y puerta frontal con posibilidad de giro a izquierda o a derecha, para quemador presurizado de gasóleo o gas, potencia útil de 85 a 120 kW, peso 450 kg, dimensiones 1522x800x1157 mm, con cuadro de regulación para la regulación de la caldera en función de la temperatura exterior o para la regulación de la caldera de tipo maestro en instalaciones con varias calderas, con control para garantizar las condiciones de trabajo del equipo, sonda de temperatura exterior, y sonda de temperatura para regulación de la temperatura de impulsión o retorno del agua, construcción compacta. Incluso válvulas de corte, filtro de gasóleo, contador de gasóleo, válvula de seguridad, purgadores, y desagüe a parrilla para el vaciado de la caldera y el drenaje de la válvula de seguridad, sin incluir el conducto para desagüe de los productos de la combustión. Totalmente montada, conexionada y puesta en marcha por la empresa instaladora para la comprobación de su correcto funcionamiento.
Incluye: Replanteo. Presentación de los elementos. Montaje de la caldera y sus accesorios. Conexionado con las redes de conducción de agua, de gasóleo, de salubridad y eléctrica, y con el conducto de desagüe de los productos de la combustión. Puesta en marcha.
Criterio de medición de proyecto: Número de unidades previstas, según documentación gráfica de Proyecto.
Criterio de medición de obra: Se medirá el número de unidades realmente ejecutadas según especificaciones de Proyecto.

| Código | Ud | Descripción | Rendimiento | Precio | Importe |
|---|---|---|---|---|---|
| mt38cbu071ac | Ud | Caldera de pie, de baja temperatura, con cuerpo de lámina de acero, gran aislamiento térmico y puerta frontal con posibilidad de giro a izquierda o a derecha, para quemador presurizado de gasóleo o gas, potencia útil de 85 a 120 kW, peso 450 kg, dimensiones 1522x800x1157 mm, con cuadro de regulación para la regulación de la caldera en función de la temperatura exterior o para la regulación de la caldera de tipo maestro en instalaciones con varias calderas, con control para garantizar las condiciones de trabajo del equipo, sonda de temperatura exterior, y sonda de temperatura para regulación de la temperatura de impulsión o retorno del agua, construcción compacta. (material) | 1.000 | 7105.82 | 7105.82 |
| mt38ccg100a | Ud | Quemador presurizado modulante para gasóleo, de potencia máxima 120 kW, con encendido electrónico. (material) | 1.000 | 1100.82 | 1100.82 |
| mt37sve010a | Ud | Válvula de esfera de latón niquelado para roscar de 3/8". (material) | 2.000 | 5.81 | 11.62 |
| mt38sss210a | Ud | Filtro de gasóleo retenedor de residuos de aluminio, con tamiz de acero inoxidable con perforaciones de 0,1 mm de diámetro, con rosca de 3/8". (material) | 1.000 | 6.94 | 6.94 |
| mt38sss200b | Ud | Contador de gasóleo, para roscar, de 3/8" de diámetro nominal, caudal máximo de 200 l/h y temperatura máxima del líquido conducido 60°C, incluso racores de conexión. (material) | 1.000 | 467.47 | 467.47 |
| mt37svs010a | Ud | Válvula de seguridad, de latón, con rosca de 1/2" de diámetro, tarada a 3 bar de presión. (material) | 1.000 | 6.16 | 6.16 |
| mt37sgl020d | Ud | Purgador automático de aire con boya y rosca de 1/2" de diámetro, cuerpo y tapa de latón, para una presión máxima de trabajo de 10 bar y una temperatura máxima de 110°C. (material) | 2.000 | 12.19 | 24.38 |
| mt38sss120 | Ud | Pirostato de rearme manual. (material) | 1.000 | 98.11 | 98.11 |
| mt38www050 | Ud | Desagüe a parrilla, para el drenaje de la válvula de seguridad, compuesto por 1 m de tubo de acero negro de 1/2" y embudo desagüe, incluso accesorios y piezas especiales. (material) | 1.000 | 20.90 | 20.90 |
| mt35aia010a | m | Tubo curvable de PVC, corrugado, de color negro, de 16 mm de diámetro nominal, para canalización empotrada en obra de mampostería (paredes y techos). Resistencia a la compresión 320 N, resistencia al impacto 1 julio, temperatura de trabajo -5°C hasta 60°C, con grado de protección IP545, no propagador de la llama. (material) | 10.000 | 0.51 | 5.10 |
| mt35cun020a | m | Cable unipolar H07Z1-K (AS), siendo su tensión asignada de 450/750 V, reacción al fuego clase Cca-s1a,d1,a1 según UNE-EN 50575, con conductor multifilar de cobre clase 5 (-K) de 1,5 mm² de sección, con aislamiento de compuesto termoplástico a base de poliolefina libre de halógenos con baja emisión de humos y gases corrosivos (Z1). (material) | 20.000 | 0.57 | 11.40 |
| mt38ccg011a | Ud | Puesta en marcha del quemador para gasóleo. (material) | 1.000 | 209.02 | 209.02 |
| mt38www010 | Ud | Material auxiliar para instalaciones de calefacción. (material) | 1.000 | 2.34 | 2.34 |
| mt37www010 | Ud | Material auxiliar para instalaciones de plomería sanitaria. (material) | 1.000 | 1.95 | 1.95 |
| mo004 | h | Instalador de calefacción. (mano de obra) | 4.572 | 17.64 | 80.65 |
| mo103 | h | Principiante de instalador de calefacción. (mano de obra) | 4.572 | 10.99 | 50.25 |
| % | % | Herramientas | 2 % | 9202.93 | 184.06 |
|  |  | Costes directos |  |  | 9386.99 |
