# Recuperador de aire caliente estratificado

- Propiedad del archivo: CYPE INGENIEROS, S.A.
- Formato: FIEBDC-3/2002
- Ámbito geográfico: Panamá
- Divisa: USD
- Costes indirectos: 3.00 %
- Gastos generales: 13.00 %
- Beneficio industrial: 6.00 %
- IVA: 13.00 %

## I Instalaciones

### IC Calefacción, refrigeración, climatización y agua caliente

#### ICF Unidades no autónomas para climatización

**ICF140** Ud Recuperador de aire caliente estratificado.
Recuperador de aire caliente estratificado de proyección vertical, con caja de lámina de acero galvanizado, barnizada, de 634x634x488 mm, caudal de aire 2500 m³/h, nivel sonoro a 4 m 52 dBA, ventilador helicoidal de aluminio con motor para alimentación trifásica a 400 V, 6 polos (900 r.p.m.), termostato de regulación y contactor trifásico con protector térmico incorporado. Totalmente montado, conexionado y puesto en marcha por la empresa instaladora para la comprobación de su correcto funcionamiento.
Incluye: Replanteo de la unidad. Colocación y fijación de la unidad. Conexionado con las redes de conducción de agua y eléctrica. Puesta en marcha.
Criterio de medición de proyecto: Número de unidades previstas, según documentación gráfica de Proyecto.
Criterio de medición de obra: Se medirá el número de unidades realmente ejecutadas según especificaciones de Proyecto.

| Código | Ud | Descripción | Rendimiento | Precio | Importe |
|---|---|---|---|---|---|
| mt42sab110aj | Ud | Recuperador de aire caliente estratificado de proyección vertical, con caja de lámina de acero galvanizado, barnizada, de 634x634x488 mm, caudal de aire 2500 m³/h, nivel sonoro a 4 m 52 dBA, ventilador helicoidal de aluminio con motor para alimentación trifásica a 400 V, 6 polos (900 r.p.m.), termostato de regulación y contactor trifásico con protector térmico incorporado. (material) | 1.000 | 787.99 | 787.99 |
| mo005 | h | Instalador de climatización. (mano de obra) | 4.106 | 17.64 | 72.43 |
| mo104 | h | Principiante de instalador de climatización. (mano de obra) | 4.106 | 10.99 | 45.12 |
| % | % | Herramientas | 2 % | 905.54 | 18.11 |
|  |  | Costes directos |  |  | 923.65 |
