# Chimenea prefabricada

- Propiedad del archivo: CYPE INGENIEROS, S.A.
- Formato: FIEBDC-3/2002
- Ámbito geográfico: Panamá
- Divisa: USD
- Costes indirectos: 3.00 %
- Gastos generales: 13.00 %
- Beneficio industrial: 6.00 %
- IVA: 13.00 %

## I Instalaciones

### IC Calefacción, refrigeración, climatización y agua caliente

#### ICH Chimeneas, hogares, cocinas, cassettes insertables y estufas

**ICH015** Ud Chimenea prefabricada.
Chimenea de hogar abierto a leña, de carga frontal, potencia 7 kW (6.020 kcal/h), color negro, de lámina de acero, con pie, paneles de hierro fundido en el fondo y laterales del hogar, cajón recoge cenizas, embellecedor del conducto de desagüe de los productos de la combustión y remate superior para fijación a techo con rejilla de ventilación. Incluso accesorios de conexión al conducto de desagüe de los productos de la combustión, sin incluir este conducto. Totalmente montada y conexionada.
Incluye: Replanteo de la chimenea. Presentación de los elementos. Montaje de la chimenea y sus accesorios. Fijación de la chimenea al paramento. Conexión al conducto de desagüe.
Criterio de medición de proyecto: Número de unidades previstas, según documentación gráfica de Proyecto.
Criterio de medición de obra: Se medirá el número de unidades realmente ejecutadas según especificaciones de Proyecto.

| Código | Ud | Descripción | Rendimiento | Precio | Importe |
|---|---|---|---|---|---|
| mt38chf015a | Ud | Chimenea de hogar abierto a leña, de carga frontal, potencia 7 kW (6.020 kcal/h), color negro, de lámina de acero, con pie, paneles de hierro fundido en el fondo y laterales del hogar, cajón recoge cenizas, embellecedor del conducto de desagüe de los productos de la combustión y remate superior para fijación a techo con rejilla de ventilación. (material) | 1.000 | 1829.16 | 1829.16 |
| mt38www010 | Ud | Material auxiliar para instalaciones de calefacción. (material) | 1.000 | 2.42 | 2.42 |
| mo004 | h | Instalador de calefacción. (mano de obra) | 0.875 | 18.33 | 16.04 |
| mo103 | h | Principiante de instalador de calefacción. (mano de obra) | 0.875 | 11.42 | 9.99 |
| % | % | Herramientas | 2 % | 1857.61 | 37.15 |
|  |  | Costes directos |  |  | 1894.76 |
