# Línea de conexiones eléctricas para sistema de calefacción por techo o suelo radiantes

- Propiedad del archivo: CYPE INGENIEROS, S.A.
- Formato: FIEBDC-3/2002
- Ámbito geográfico: Panamá
- Divisa: USD
- Costes indirectos: 3.00 %
- Gastos generales: 13.00 %
- Beneficio industrial: 6.00 %
- IVA: 13.00 %

## I Instalaciones

### IC Calefacción, refrigeración, climatización y agua caliente

#### ICM Emisores eléctricos para calefacción

**ICM057** Ud Línea de conexiones eléctricas para sistema de calefacción por techo o suelo radiantes.
Línea de conexiones eléctricas rápidas (enchufes), para emisores eléctricos para sistema de calefacción por techo radiante, con cielo raso continuo, con 14 conexiones eléctricas, separación entre cada grupo de dos conexiones 600 mm, longitud total 19,6 m.
Incluye: Conexionado eléctrico con los emisores y con la red eléctrica suministradora. Comprobación de su correcto funcionamiento.
Criterio de medición de proyecto: Número de unidades previstas, según documentación gráfica de Proyecto.
Criterio de medición de obra: Se medirá el número de unidades realmente ejecutadas según especificaciones de Proyecto.

| Código | Ud | Descripción | Rendimiento | Precio | Importe |
|---|---|---|---|---|---|
| mt38ilo521cc | Ud | Línea de conexiones eléctricas rápidas (enchufes), para emisores eléctricos para sistema de calefacción por techo radiante, con cielo raso continuo, con 14 conexiones eléctricas, separación entre cada grupo de dos conexiones 600 mm, longitud total 19,6 m. (material) | 1.000 | 115.48 | 115.48 |
| mt35aia010a | m | Tubo curvable de PVC, corrugado, de color negro, de 16 mm de diámetro nominal, para canalización empotrada en obra de mampostería (paredes y techos). Resistencia a la compresión 320 N, resistencia al impacto 1 julio, temperatura de trabajo -5°C hasta 60°C, con grado de protección IP545, no propagador de la llama. (material) | 2.000 | 0.51 | 1.02 |
| mo103 | h | Principiante de instalador de calefacción. (mano de obra) | 0.031 | 10.99 | 0.34 |
| % | % | Herramientas | 2 % | 116.84 | 2.34 |
|  |  | Costes directos |  |  | 119.18 |
