# Tubería para circuito de distribución de agua

- Propiedad del archivo: CYPE INGENIEROS, S.A.
- Formato: FIEBDC-3/2002
- Ámbito geográfico: Panamá
- Divisa: USD
- Costes indirectos: 3.00 %
- Gastos generales: 13.00 %
- Beneficio industrial: 6.00 %
- IVA: 13.00 %

## I Instalaciones

### IC Calefacción, refrigeración, climatización y agua caliente

#### ICU Geotermia

**ICU040** m Tubería para circuito de distribución de agua.
Tubería para circuito de conexión de bomba de calor con colector, enterrada, formada por tubo de polietileno de alta densidad (PE 100), de 110 mm de diámetro exterior, PN=10 atm y 6,6 mm de espesor, SDR17. Incluso accesorios y piezas especiales. Totalmente montada, conexionada y probada.
Incluye: Replanteo del recorrido de las tuberías, accesorios y piezas especiales. Colocación y fijación de la tubería, accesorios y piezas especiales. Conexionado de todos los circuitos.
Criterio de medición de proyecto: Longitud medida según documentación gráfica de Proyecto.
Criterio de medición de obra: Se medirá la longitud realmente ejecutada según especificaciones de Proyecto.

| Código | Ud | Descripción | Rendimiento | Precio | Importe |
|---|---|---|---|---|---|
| mt37sgg070cc | m | Tubo de polietileno de alta densidad (PE 100), de 110 mm de diámetro exterior, PN=10 atm y 6,6 mm de espesor, SDR17, con el precio incrementado el 10% en concepto de accesorios y piezas especiales. (material) | 1.000 | 39.70 | 39.70 |
| mo004 | h | Instalador de calefacción. (mano de obra) | 1.914 | 17.64 | 33.76 |
| mo103 | h | Principiante de instalador de calefacción. (mano de obra) | 1.914 | 10.99 | 21.03 |
| % | % | Herramientas | 2 % | 94.49 | 1.89 |
|  |  | Costes directos |  |  | 96.38 |
