# Bloque limitador para guardamotor

- Propiedad del archivo: CYPE INGENIEROS, S.A.
- Formato: FIEBDC-3/2002
- Ámbito geográfico: Panamá
- Costes indirectos: 3.00 %
- Gastos generales: 13.00 %
- Beneficio industrial: 6.00 %
- IVA: 13.00 %

## I Instalaciones

### IE Eléctricas

#### IEX Aparamenta

**IEX090** Ud Bloque limitador para guardamotor.
Suministro e instalación de bloque limitador para guardamotor, para aumento del poder de corte hasta 100 kA. Totalmente montado, conexionado y probado.
Incluye: Montaje y conexionado del elemento.
Criterio de medición de proyecto: Número de unidades previstas, según documentación gráfica de Proyecto.
Criterio de medición de obra: Se medirá el número de unidades realmente ejecutadas según especificaciones de Proyecto.

| Código | Ud | Descripción | Rendimiento | Precio | Importe |
|---|---|---|---|---|---|
| mt35cgm019a | Ud | Bloque limitador para aumento del poder de corte hasta 100 kA. (material) | 1.000 | 101.56 | 101.56 |
| mo002 | h | Instalador instalador electricista. (mano de obra) | 0.220 | 10.00 | 2.20 |
| % | % | Costes directos complementarios | 2 % | 103.76 | 2.08 |
|  |  | Costes directos |  |  | 105.84 |
