# Caja eléctrica prefabricada de polipropileno, de dimensiones interiores 40x40x40, con tapa, para alojamiento de la válvula

- Propiedad del archivo: CYPE INGENIEROS, S.A.
- Formato: FIEBDC-3/2002
- Ámbito geográfico: Panamá
- Costes indirectos: 3.00 %
- Gastos generales: 13.00 %
- Beneficio industrial: 6.00 %
- IVA: 13.00 %

## I Instalaciones

### IF Plomería

#### IFW Elementos

**IFW070** Ud Caja eléctrica prefabricada de polipropileno, de dimensiones interiores 40x40x40, con tapa, para alojamiento de la válvula.
Suministro y montaje de caja eléctrica enterrada, de dimensiones interiores 40x40x40, prefabricada de polipropileno, sobre losa sobre relleno de concreto masivo f'c=210 kg/cm² (21 MPa), clase de exposición F0 S0 P0 C0, tamaño máximo del agregado 19 mm, consistencia blanda de 15 cm de espesor, con tapa prefabricada de PVC, para alojamiento de la válvula. Incluso excavación manual y relleno del trasdós con material granular, formación de agujeros para el paso de los tubos. Totalmente montada.
Incluye: Replanteo de la caja eléctrica. Excavación con medios manuales. Eliminación de las tierras sueltas del fondo de la excavación. Vertido y compactación del concreto en formación de losa sobre relleno. Colocación de la caja eléctrica prefabricada. Formación de agujeros para el paso de los tubos. Conexionado. Colocación de la tapa. Relleno del trasdós. Eliminación de restos, limpieza final y retirada de escombros. Carga de escombros sobre camión o contenedor.
Criterio de medición de proyecto: Número de unidades previstas, según documentación gráfica de Proyecto.
Criterio de medición de obra: Se medirá el número de unidades realmente ejecutadas según especificaciones de Proyecto.

| Código | Ud | Descripción | Rendimiento | Precio | Importe |
|---|---|---|---|---|---|
| mt10hmf050akb | m³ | Concreto masivo f'c=210 kg/cm² (21 MPa), clase de exposición F0 S0 P0 C0, tamaño máximo del agregado 19 mm, consistencia blanda, preparado en concretera, según ACI 318-08. (material) | 0.074 | 99.70 | 7.38 |
| mt11arp100b | Ud | Caja eléctrica prefabricada de polipropileno, 40x40x40 cm. (material) | 1.000 | 62.59 | 62.59 |
| mt11arp050f | Ud | Tapa de PVC, para cajas eléctricas de plomería de 40x40 cm. (material) | 1.000 | 41.79 | 41.79 |
| mt01arr010a | t | Grava de cantera, de 19 a 25 mm de diámetro. (material) | 0.284 | 7.04 | 2.00 |
| au00auh040 |  | Vibrador de concreto, eléctrico. | 1.000 | 0.00 | 0.00 |
| mo019 | h | Albañil. (mano de obra) | 0.585 | 9.67 | 5.66 |
| mo111 | h | Peón de albañilería. (mano de obra) | 1.012 | 6.11 | 6.18 |
| % | % | Costes directos complementarios | 2 % | 125.60 | 2.51 |
|  |  | Costes directos |  |  | 128.11 |
