# Sistema de detección de gas

- Propiedad del archivo: CYPE INGENIEROS, S.A.
- Formato: FIEBDC-3/2002
- Ámbito geográfico: Panamá
- Divisa: USD
- Costes indirectos: 3.00 %
- Gastos generales: 13.00 %
- Beneficio industrial: 6.00 %
- IVA: 13.00 %

## I Instalaciones

### IG Gases combustibles

#### IGL Detección y alarma

**IGL010** Ud Sistema de detección de gas.
Sistema de detección automática de gas natural para 2 zonas de detección compuesto de central de detección automática de gas, analógica, para 2 zonas, de 355x260x85 mm, con grado de protección IP43, 2 barras de leds que indican el estado de funcionamiento, el estado de los detectores y la concentración de gas medida por el detector de cada zona, 3 niveles de alarma, 3 relés de salida, uno de 230 V, uno de 12 Vcc y uno con los contactos libres de tensión, para cada nivel de alarma y fuente de alimentación de 230 V; 2 detectores catalíticos de gas natural, para alimentación a 12 ó 24 Vcc, de 140x162x91 mm, con grado de protección IP66, apto para atmósferas explosivas (zonas ATEX); 1 sirena con señal óptica y acústica y canalización de protección de cableado fija en superficie formada por tubo de PVC rígido, blindado, enchufable, de color gris RAL 7035, con IP44. Incluso cable no propagador de la llama libre de halógenos, elementos de fijación y cuantos accesorios sean necesarios para su correcta instalación.
Incluye: Replanteo y trazado de la instalación. Colocación y fijación del tubo protector y de las cajas. Tendido de cables. Colocación y fijación de los equipos. Montaje, conexionado y comprobación de su correcto funcionamiento.
Criterio de medición de proyecto: Número de unidades previstas, según documentación gráfica de Proyecto.
Criterio de medición de obra: Se medirá el número de unidades realmente ejecutadas según especificaciones de Proyecto.

| Código | Ud | Descripción | Rendimiento | Precio | Importe |
|---|---|---|---|---|---|
| mt41dce040a | Ud | Central de detección automática de gas, analógica, para 2 zonas, de 355x260x85 mm, con grado de protección IP43, 2 barras de leds que indican el estado de funcionamiento, el estado de los detectores y la concentración de gas medida por el detector de cada zona, 3 niveles de alarma, 3 relés de salida, uno de 230 V, uno de 12 Vcc y uno con los contactos libres de tensión, para cada nivel de alarma y fuente de alimentación de 230 V. (material) | 1.000 | 1264.22 | 1264.22 |
| mt41rte030c | Ud | Batería de 12 V y 3 Ah. (material) | 2.000 | 29.29 | 58.58 |
| mt41die061a | Ud | Detector catalítico de gas natural, para alimentación a 12 ó 24 Vcc, de 140x162x91 mm, con grado de protección IP66, apto para atmósferas explosivas (zonas ATEX). (material) | 2.000 | 796.10 | 1592.20 |
| mt41apu040 | Ud | Sirena para sistema de detección de gas, con señal óptica y acústica, con elementos de fijación. (material) | 1.000 | 245.90 | 245.90 |
| mt35aia220a | m | Tubo rígido de PVC, enchufable, curvable en caliente, de color gris RAL 7035, de 16 mm de diámetro nominal, para canalización fija en superficie. Resistencia a la compresión 1250 N, resistencia al impacto 6 julios, temperatura de trabajo -15°C hasta 90°C, con grado de protección IP44, propiedades eléctricas: aislante, no propagador de la llama. Incluso abrazaderas, elementos de sujeción y accesorios (curvas, manguitos, tes, codos y curvas flexibles). (material) | 50.000 | 3.61 | 180.50 |
| mt35cun020a | m | Cable unipolar H07Z1-K (AS), siendo su tensión asignada de 450/750 V, reacción al fuego clase Cca-s1a,d1,a1 según UNE-EN 50575, con conductor multifilar de cobre clase 5 (-K) de 1,5 mm² de sección, con aislamiento de compuesto termoplástico a base de poliolefina libre de halógenos con baja emisión de humos y gases corrosivos (Z1). (material) | 109.000 | 0.59 | 64.31 |
| mo006 | h | Instalador de equipos y redes de seguridad. (mano de obra) | 6.016 | 18.33 | 110.27 |
| mo105 | h | Principiante de instalador de equipos y redes de seguridad. (mano de obra) | 6.016 | 11.42 | 68.70 |
| % | % | Herramientas | 2 % | 3584.68 | 71.69 |
|  |  | Costes directos |  |  | 3656.37 |
