# Sistema de protección pasiva contra incendios de viga de acero HEA 100

- Propiedad del archivo: CYPE INGENIEROS, S.A.
- Formato: FIEBDC-3/2002
- Ámbito geográfico: Panamá
- Divisa: USD
- Costes indirectos: 3.00 %
- Gastos generales: 13.00 %
- Beneficio industrial: 6.00 %
- IVA: 13.00 %

## I Instalaciones

### IO Contra incendios

#### IOJ Protección pasiva contra incendios

**IOJ020** m Sistema de protección pasiva contra incendios de viga de acero HEA 100, protegida en 3 caras y con una resistencia al fuego de 30 minutos, mediante recubrimiento con láminas de yeso incombustibles, fijadas con clips y perfiles metálicos. Incluso fijaciones, tornillería y pasta y cinta para el tratamiento de juntas.
Sistema de protección pasiva contra incendios de viga de acero HEA 100, protegida en 3 caras y con una resistencia al fuego de 30 minutos, mediante recubrimiento con láminas de yeso incombustibles, fijadas con clips y perfiles metálicos. Incluso fijaciones, tornillería y pasta y cinta para el tratamiento de juntas.
Incluye: Replanteo. Colocación de los perfiles angulares mediante fijaciones. Instalación de clips. Colocación a presión de las maestras contra los clips. Atornillado de las placas a los perfiles angulares y a las maestras. Tratamiento de juntas. Plastecido superficial.
Criterio de medición de proyecto: Longitud medida según documentación gráfica de Proyecto.
Criterio de medición de obra: Se medirá la longitud realmente ejecutada según especificaciones de Proyecto.

| Código | Ud | Descripción | Rendimiento | Precio | Importe |
|---|---|---|---|---|---|
| mt12psg200e | m | Perfil angular 30x30x0,7 mm, de acero galvanizado. (material) | 2.000 | 1.12 | 2.24 |
| mt12psg082 | Ud | Fijación para concreto. (material) | 3.200 | 0.30 | 0.96 |
| mt12psg050c | m | Maestra 60/27 de lámina de acero galvanizado, de ancho 60 mm. (material) | 2.000 | 2.03 | 4.06 |
| mt12pmk011a | Ud | Clip de protección de 72x48x41 mm. (material) | 3.200 | 1.84 | 5.89 |
| mt12psg010l | m² | Lámina de yeso reforzada con tejido de fibra GM-F / 1200 / longitud / 15 / con los bordes longitudinales afinados, revestido en cara y dorso por tejido de fibra de vidrio no combustible. (material) | 0.475 | 28.75 | 13.66 |
| mt12psg010o | m² | Lámina de yeso reforzada con tejido de fibra GM-F / 1200 / longitud / 25 / con los bordes longitudinales afinados, revestido en cara y dorso por tejido de fibra de vidrio no combustible. (material) | 0.292 | 40.87 | 11.93 |
| mt12psg081b | Ud | Tornillo autoperforante 3,5x25 mm. (material) | 30.000 | 0.01 | 0.30 |
| mt12psg030a | kg | Pasta para juntas. (material) | 2.550 | 1.78 | 4.54 |
| mt12psg040 | m | Cinta de juntas. (material) | 2.000 | 0.05 | 0.10 |
| mo053 | h | Montador de prefabricados interiores. (mano de obra) | 0.164 | 13.32 | 2.18 |
| mo100 | h | Principiante de montador de prefabricados interiores. (mano de obra) | 0.164 | 8.24 | 1.35 |
| % | % | Herramientas | 2 % | 47.21 | 0.94 |
|  |  | Costes directos |  |  | 48.15 |
