# Aislamiento térmico por el interior de cubiertas inclinadas sobre espacio no habitable

- Propiedad del archivo: CYPE INGENIEROS, S.A.
- Formato: FIEBDC-3/2002
- Ámbito geográfico: Panamá
- Divisa: USD
- Costes indirectos: 3.00 %
- Gastos generales: 13.00 %
- Beneficio industrial: 6.00 %
- IVA: 13.00 %

## N Aislamientos e impermeabilizaciones

### NA Aislamientos térmicos

#### NAQ Cubiertas

**NAQ030** m² Aislamiento térmico por el interior de cubiertas inclinadas sobre espacio no habitable, formado por aislamiento térmico reflexivo, fijado sobre rastreles de madera de 30x40 mm con grapas de acero inoxidable.
Suministro y colocación de aislamiento térmico por el interior de cubiertas inclinadas sobre espacio no habitable, formado por sistema de aislamiento térmico reflexivo, compuesto de núcleo aislante de espuma de polietileno, revestido con una lámina de aluminio en cada cara y provisto de una malla de agarre en una de sus caras, de 12 mm de espesor, con una densidad nominal de 29,17 kg/m³, una resistencia térmica de 3,5 m²K/W y una conductividad térmica de 0,029 W/(mK), fijado sobre rastreles de madera de 30x40 mm con grapas de acero inoxidable, y sellado de solapes con cinta adhesiva de aluminio. Incluso cortes y limpieza.
Incluye: Limpieza del supradós de la losa. Colocación de los rastreles de madera inferiores. Corte, ajuste y fijación del aislamiento. Colocación de los rastreles de madera superiores.
Criterio de medición de proyecto: Superficie medida según documentación gráfica de Proyecto.
Criterio de medición de obra: Se medirá la superficie realmente ejecutada según especificaciones de Proyecto.

| Código | Ud | Descripción | Rendimiento | Precio | Importe |
|---|---|---|---|---|---|
| mt16arg010a | m² | Aislamiento térmico reflexivo, compuesto de núcleo aislante de espuma de polietileno, revestido con una lámina de aluminio en cada cara y provisto de una malla de agarre en una de sus caras, de 12 mm de espesor, con una densidad nominal de 29,17 kg/m³, una resistencia térmica de 3,5 m²K/W y una conductividad térmica de 0,029 W/(mK), suministrado en rollos de 1,60x12,50 m. (material) | 1.100 | 18.65 | 20.52 |
| mt42www020 | m | Cinta de aluminio de 50 micras de espesor y 65 mm de ancho a base de resinas acrílicas. (material) | 1.000 | 0.31 | 0.31 |
| mt13blw155a | m | Rastrel de madera de pino, con humedad inferior al 15%, de 30x40 mm. (material) | 1.400 | 1.25 | 1.75 |
| mt16aaa070 | Ud | Grapa de acero inoxidable, de 14 mm. (material) | 2.000 | 0.58 | 1.16 |
| mt13blw131 | Ud | Tornillo para sujeción de rastrel. (material) | 4.000 | 0.16 | 0.64 |
| mo054 | h | Montador de aislamientos. (mano de obra) | 0.138 | 9.98 | 1.38 |
| mo101 | h | Principiante de montador de aislamientos. (mano de obra) | 0.138 | 6.10 | 0.84 |
| % | % | Herramientas | 2 % | 26.60 | 0.53 |
|  |  | Costes directos |  |  | 27.13 |
