# Peldañeado de escalera, mediante ladrillo cerámico hueco

- Propiedad del archivo: CYPE INGENIEROS, S.A.
- Formato: FIEBDC-3/2002
- Ámbito geográfico: Panamá
- Costes indirectos: 3.00 %
- Gastos generales: 13.00 %
- Beneficio industrial: 6.00 %
- IVA: 13.00 %

## P Muros divisorios

### PY Ayudas

#### PYP Formación de peldañeado

**PYP010** m Peldañeado de escalera, mediante ladrillo cerámico hueco.
Formación de peldañeado de escalera con ladrillo cerámico hueco recibido con mortero de cemento 1:6, sobre la losa o bóveda de escalera, como base para la posterior colocación del acabado de peldaños.
Incluye: Replanteo y trazado del peldañeado en muros. Tendido de cordel entre el primer peldaño y el último. Limpieza y humectación de la losa. Formación del peldañeado.
Criterio de medición de proyecto: Longitud de la arista formada por la huella y el contrahuella, medida según documentación gráfica de Proyecto.
Criterio de medición de obra: Se medirá, en la arista de intersección entre huella y contrahuella, la longitud realmente ejecutada según especificaciones de Proyecto.

| Código | Ud | Descripción | Rendimiento | Precio | Importe |
|---|---|---|---|---|---|
| mt04lvc010b | Ud | Ladrillo cerámico hueco doble, para revestir, 24x11,5x7 cm. (material) | 18.000 | 0.15 | 2.70 |
| mt09mor010c | m³ | Mortero de cemento CEM II/B-P 32,5 N tipo M-5, confeccionado en obra con 250 kg/m³ de cemento y una proporción en volumen 1/6. (material) | 0.010 | 115.30 | 1.15 |
| mo019 | h | Albañil. (mano de obra) | 0.509 | 9.67 | 4.92 |
| mo075 | h | Principiante de albañilería. (mano de obra) | 0.509 | 6.36 | 3.24 |
| % | % | Costes directos complementarios | 2 % | 12.01 | 0.24 |
|  |  | Costes directos |  |  | 12.25 |
