# Techo plano transitable, no ventilado, con piso fijo, tipo convencional, para tráfico peatonal privado. Impermeabilización con láminas asfálticas, tipo bicapa

- Propiedad del archivo: CYPE INGENIEROS, S.A.
- Formato: FIEBDC-3/2002
- Ámbito geográfico: Panamá
- Divisa: USD
- Costes indirectos: 3.00 %
- Gastos generales: 13.00 %
- Beneficio industrial: 6.00 %
- IVA: 13.00 %

## Q Cubiertas

### QA Planos transitables, no ventilados

#### QAB Con solado fijo, para tráfico peatonal privado

**QAB012** m² Techo plano transitable, no ventilado, con piso fijo, tipo convencional, para tráfico peatonal privado. Impermeabilización con láminas asfálticas, tipo bicapa.
Techo plano transitable, no ventilado, con piso fijo, tipo convencional, pendiente del 1% al 5%, para tráfico peatonal privado. FORMACIÓN DE PENDIENTES: mediante encintado de limatesas, limahoyas y juntas con maestras de ladrillo cerámico hueco doble y capa de arcilla expandida, vertida en seco y consolidada en su superficie con lechada de cemento, proporcionando una resistencia a compresión de 1 MPa y con una conductividad térmica de 0,087 W/(mK), con espesor medio de 10 cm; con capa de regularización de mortero de cemento, confeccionado en obra, dosificación 1:6 de 4 cm de espesor, acabado fratasado; AISLAMIENTO TÉRMICO: panel rígido de lana mineral hidrofugada; CAPA SEPARADORA BAJO CAPA DE REFUERZO: geotextil no tejido compuesto por fibras de poliéster unidas por agujeteado, (150 g/m²); CAPA DE REFUERZO: mortero de cemento CEM II/B-P 32,5 N tipo M-10 de 4 cm de espesor; IMPERMEABILIZACIÓN: tipo bicapa, adherida, compuesta por una lámina de betún modificado con elastómero SBS, masa nominal 3 kg/m², con armadura de fieltro de fibra de vidrio de 60 g/m² y una lámina de betún modificado con elastómero SBS, masa nominal 3 kg/m², con armadura de fieltro de poliéster no tejido de 160 g/m², totalmente adheridas con soplete, sin coincidir sus juntas; CAPA SEPARADORA BAJO PROTECCIÓN: geotextil no tejido compuesto por fibras de poliéster unidas por agujeteado, (200 g/m²); CAPA DE PROTECCIÓN: piso de baldosas cerámicas de gres rústico, 20x20 cm colocadas en capa fina con adhesivo cementoso de fraguado normal, C1 sin ninguna característica adicional, color gris, sobre una capa de regularización de mortero de cemento, confeccionado en obra, dosificación 1:6, de 4 cm de espesor, rejuntadas con mortero de juntas cementoso mejorado, con absorción de agua reducida y resistencia elevada a la abrasión tipo CG 2 W A, color blanco, para juntas de 2 a 15 mm. Incluso crucetas de PVC.
Criterio de valoración económica: El precio no incluye la ejecución y el sellado de las juntas ni la ejecución de remates en los encuentros con paramentos y desagües.
Incluye: Replanteo de los puntos singulares. Replanteo de las pendientes y trazado de limatesas, limahoyas y juntas. Formación de pendientes mediante encintado de limatesas, limahoyas y juntas con maestras de ladrillo. Relleno de juntas con poliestireno expandido. Vaciado en seco de la arcilla expandida hasta alcanzar el nivel de coronación de las maestras, y consolidación con lechada de cemento. Vaciado, extendido y regleado del mortero de regularización. Revisión de la superficie base en la que se realiza la fijación del aislamiento de acuerdo con las exigencias de la técnica a emplear. Corte, ajuste y colocación del aislamiento. Colocación de la capa separadora bajo capa de refuerzo. Ejecución de la base de mortero. Limpieza y preparación de la superficie. Colocación de la impermeabilización. Colocación de la capa separadora bajo protección. Vaciado, extendido y regleado del material de agarre o nivelación. Replanteo de las juntas del piso. Replanteo del piso y formación de juntas y puntos singulares. Colocación de las baldosas con junta abierta. Sellado de juntas de piso y perimetrales. Fraguado del piso.
Criterio de medición de proyecto: Superficie medida en proyección horizontal, según documentación gráfica de Proyecto, desde las caras interiores de los antepechos o petos perimetrales que la limitan.
Criterio de medición de obra: Se medirá, en proyección horizontal, la superficie realmente ejecutada según especificaciones de Proyecto, desde las caras interiores de los antepechos o petos perimetrales que la limitan.

| Código | Ud | Descripción | Rendimiento | Precio | Importe |
|---|---|---|---|---|---|
| mt04lvc010c | Ud | Ladrillo cerámico hueco doble, para revestir, 24x11,5x9 cm, densidad 780 kg/m³. (material) | 3.000 | 0.40 | 1.20 |
| mt01arl030a | m³ | Arcilla expandida, suministrada en sacos. (material) | 0.100 | 188.72 | 18.87 |
| mt09lec020b | m³ | Lechada de cemento CEM II/B-P 32,5 N 1/3. (material) | 0.010 | 134.07 | 1.34 |
| mt16pea020b | m² | Panel rígido de poliestireno expandido, mecanizado lateral recto, de 20 mm de espesor, resistencia térmica 0,55 m²K/W, conductividad térmica 0,036 W/(mK), para junta de dilatación. (material) | 0.010 | 1.87 | 0.02 |
| mt08aaa010a | m³ | Agua. (material) | 0.016 | 2.00 | 0.03 |
| mt01arg005a | t | Arena de cantera, para mortero preparado en obra. (material) | 0.130 | 23.51 | 3.06 |
| mt08cem000h | kg | Cemento gris en sacos. (material) | 20.000 | 0.19 | 3.80 |
| mt16lrc010ac | m² | Panel rígido de lana mineral hidrofugada, de 50 mm de espesor, resistencia térmica >= 1,3 m²K/W, conductividad térmica 0,038 W/(mK), Euroclase A1 de reacción al fuego. (material) | 1.050 | 26.49 | 27.81 |
| mt14gsa020bc | m² | Geotextil no tejido compuesto por fibras de poliéster unidas por agujeteado, con una resistencia a la tracción longitudinal de 1,88 kN/m, una resistencia a la tracción transversal de 1,49 kN/m, una apertura de cono al ensayo de perforación dinámica según ISO 13433 inferior a 40 mm, resistencia CBR a punzonamiento 0,3 kN y una masa superficial de 150 g/m². (material) | 1.050 | 0.95 | 1.00 |
| mt09mor010e | m³ | Mortero de cemento CEM II/B-P 32,5 N tipo M-10, confeccionado en obra con 380 kg/m³ de cemento y una proporción en volumen 1/4. (material) | 0.040 | 158.71 | 6.35 |
| mt14lba010c | m² | Lámina de betún modificado con elastómero SBS, de 2,5 mm de espesor, masa nominal 3 kg/m², con armadura de fieltro de poliéster no tejido de 160 g/m², de superficie no protegida. (material) | 1.100 | 7.72 | 8.49 |
| mt14lba010a | m² | Lámina de betún modificado con elastómero SBS, de 2,5 mm de espesor, masa nominal 3 kg/m², con armadura de fieltro de fibra de vidrio de 60 g/m², de superficie no protegida. (material) | 1.100 | 6.69 | 7.36 |
| mt14gsa020ce | m² | Geotextil no tejido compuesto por fibras de poliéster unidas por agujeteado, con una resistencia a la tracción longitudinal de 1,63 kN/m, una resistencia a la tracción transversal de 2,08 kN/m, una apertura de cono al ensayo de perforación dinámica según ISO 13433 inferior a 27 mm, resistencia CBR a punzonamiento 0,4 kN y una masa superficial de 200 g/m². (material) | 1.050 | 1.30 | 1.37 |
| mt09mcr021g | kg | Adhesivo cementoso de fraguado normal, C1, color gris. (material) | 4.000 | 0.42 | 1.68 |
| mt18bcr010he800 | m² | Baldosa cerámica de gres rústico, 20x20 cm, $ 8,00/m², capacidad de absorción de agua 3%<=E<6%. (material) | 1.050 | 8.55 | 8.98 |
| mt18acc050b | Ud | Crucetas de PVC para separación entre 3 y 15 mm. (material) | 14.000 | 0.03 | 0.42 |
| mt18rcr010a300 | m | Zócalo cerámico de gres rústico, de 7 cm de anchura, $ 3,00/m. (material) | 0.400 | 3.21 | 1.28 |
| mt09mcp020fE | kg | Mortero de juntas cementoso mejorado, con absorción de agua reducida y resistencia elevada a la abrasión, tipo CG2 W A, color blanco, para juntas de 2 a 15 mm, a base de cemento de alta resistencia, cuarzo, aditivos especiales, pigmentos y resinas sintéticas, para rejuntado de todo tipo de piezas cerámicas. (material) | 0.050 | 0.92 | 0.05 |
| mq06hor010 | h | Concretera eléctrica con una capacidad de amasado de 160 l. (maquinaria) | 0.065 | 4.00 | 0.26 |
| op00sop010 |  | Soplete para soldadura de láminas asfálticas. | 1.000 | 0.00 | 0.00 |
| mo020 | h | Albañil especializado en mampostería. (mano de obra) | 0.100 | 17.17 | 1.72 |
| mo113 | h | Peón de albañilería. (mano de obra) | 1.037 | 10.59 | 10.98 |
| mo029 | h | Aplicador de láminas impermeabilizantes. (mano de obra) | 0.234 | 17.17 | 4.02 |
| mo067 | h | Principiante de aplicador de láminas impermeabilizantes. (mano de obra) | 0.234 | 11.01 | 2.58 |
| mo054 | h | Montador de aislamientos. (mano de obra) | 0.056 | 17.64 | 0.99 |
| mo101 | h | Principiante de montador de aislamientos. (mano de obra) | 0.056 | 11.01 | 0.62 |
| mo023 | h | Colocador de pisos. (mano de obra) | 0.446 | 17.17 | 7.66 |
| mo061 | h | Principiante de colocador de pisos. (mano de obra) | 0.223 | 11.01 | 2.46 |
| % | % | Herramientas | 2 % | 124.40 | 2.49 |
|  |  | Costes directos |  |  | 126.89 |
