# Zanquín de piedra natural

- Propiedad del archivo: CYPE INGENIEROS, S.A.
- Formato: FIEBDC-3/2002
- Ámbito geográfico: Panamá
- Divisa: USD
- Costes indirectos: 3.00 %
- Gastos generales: 13.00 %
- Beneficio industrial: 6.00 %
- IVA: 13.00 %

## R Revestimientos

### RE Escaleras

#### REP De piedra natural

**REP021** Ud Zanquín de piedra natural.
Zanquín de mármol Crema Levante de dos piezas de 37x7x2 cm, cara y cantos pulidos, recibido con mortero de cemento 1:6, en escalera con peldañeado previamente revestido (no incluido en este precio). Incluso rejuntado con mortero de juntas cementoso, CG1, para junta mínima (entre 1,5 y 3 mm), con la misma tonalidad de las piezas.
Incluye: Replanteo y trazado del zanquín. Corte de las piezas. Humectación del soporte. Colocación del zanquín. Relleno de juntas. Limpieza.
Criterio de medición de proyecto: Número de unidades previstas, según documentación gráfica de Proyecto.
Criterio de medición de obra: Se medirá el número de unidades realmente ejecutadas según especificaciones de Proyecto.

| Código | Ud | Descripción | Rendimiento | Precio | Importe |
|---|---|---|---|---|---|
| mt18zmn110u | Ud | Zanquín de mármol, procedente de España, Crema Levante, de dos piezas, 37x7x2 cm, cara y cantos pulidos, densidad 2690 kg/m³, resistencia a compresión 131,6 MPa, resistencia a flexión 11,4 MPa, absorción de agua por capilaridad menor de 5 kg/m² min½, coeficiente de absorción de agua <= 0,4%, Euroclase A1 de reacción al fuego, resistencia a la abrasión 2,76 mm, resistencia al deslizamiento en condiciones secas (índice SRV) 53, resistencia al deslizamiento en condiciones húmedas (índice SRV) 14. (material) | 1.000 | 4.09 | 4.09 |
| mt09mor010c | m³ | Mortero de cemento CEM II/B-P 32,5 N tipo M-5, confeccionado en obra con 250 kg/m³ de cemento y una proporción en volumen 1/6. (material) | 0.007 | 140.33 | 0.98 |
| mt09mcr060c | kg | Mortero de juntas cementoso, CG1, para junta mínima entre 1,5 y 3 mm. (material) | 0.002 | 0.85 | 0.00 |
| op00sie030 |  | Sierra de disco de diamante, para mesa de trabajo, de corte húmedo. | 1.000 | 0.00 | 0.00 |
| mo061 | h | Principiante de colocador de pisos. (mano de obra) | 0.177 | 11.44 | 2.02 |
| % | % | Herramientas | 2 % | 7.09 | 0.14 |
|  |  | Costes directos |  |  | 7.23 |
