# Pintura de poliuretano alifático, sobre suelo de estacionamiento privado

- Propiedad del archivo: CYPE INGENIEROS, S.A.
- Formato: FIEBDC-3/2002
- Ámbito geográfico: Panamá
- Divisa: USD
- Costes indirectos: 3.00 %
- Gastos generales: 13.00 %
- Beneficio industrial: 6.00 %
- IVA: 13.00 %

## R Revestimientos

### RO Pinturas para uso específico

#### ROO Estacionamientos privados

**ROO020** m² Pintura de poliuretano alifático, sobre suelo de estacionamiento privado.
Aplicación manual de dos manos de pintura de poliuretano alifático, incoloro, acabado mate, textura lisa, (rendimiento: 0,06 l/m² cada mano); sobre suelo de estacionamiento privado de concreto.
Incluye: Limpieza general de la superficie soporte. Preparación de la mezcla. Aplicación de una mano de fondo y una mano de acabado.
Criterio de medición de proyecto: Superficie medida según documentación gráfica de Proyecto, con el mismo criterio que el soporte base.
Criterio de medición de obra: Se medirá la superficie realmente ejecutada según especificaciones de Proyecto, con el mismo criterio que el soporte base.

| Código | Ud | Descripción | Rendimiento | Precio | Importe |
|---|---|---|---|---|---|
| mt27ppi010d | l | Pintura para interior, monocomponente a base de poliuretano alifático en base acuosa, incoloro, acabado mate, textura lisa; para aplicar con brocha, rodillo o pistola (material) | 0.120 | 44.00 | 5.28 |
| op00tal020 |  | Taladro con batidora. | 1.000 | 0.00 | 0.00 |
| mo038 | h | Pintor. (mano de obra) | 0.115 | 18.63 | 2.14 |
| mo076 | h | Principiante de pintor. (mano de obra) | 0.115 | 11.94 | 1.37 |
| % | % | Herramientas | 2 % | 8.79 | 0.18 |
|  |  | Costes directos |  |  | 8.97 |
