# Repello de cemento para base de azulejado

- Propiedad del archivo: CYPE INGENIEROS, S.A.
- Formato: FIEBDC-3/2002
- Ámbito geográfico: Panamá
- Divisa: USD
- Costes indirectos: 3.00 %
- Gastos generales: 13.00 %
- Beneficio industrial: 6.00 %
- IVA: 13.00 %

## R Revestimientos

### RP Conglomerados tradicionales

#### RPE Repellos

**RPE012** m² Repello de cemento para base de azulejado.
Formación de revestimiento continuo de mortero de cemento, resistencia a compresión de 1,5 a 5 N/mm², maestreado, de 15 mm de espesor, aplicado sobre un paramento vertical interior, acabado superficial rayado, para servir de base a un posterior azulejado. Incluso preparación de la superficie soporte, formación de juntas, rincones, maestras con separación entre ellas no superior a un metro, aristas, mochetas, jambas, dinteles, remates en los encuentros con paramentos, revestimientos u otros elementos recibidos en su superficie.
Incluye: Despiece de paños de trabajo. Colocación de reglones y tendido de lienzas. Colocación de tientos. Realización de maestras. Aplicación del mortero. Realización de juntas y encuentros. Acabado superficial. Curado del mortero.
Criterio de medición de proyecto: Superficie medida según documentación gráfica de Proyecto, sin deducir huecos menores de 4 m² y deduciendo, en los huecos de superficie mayor de 4 m², el exceso sobre 4 m².
Criterio de medición de obra: Se medirá la superficie realmente ejecutada según especificaciones de Proyecto, deduciendo, en los huecos de superficie mayor de 4 m², el exceso sobre 4 m².

| Código | Ud | Descripción | Rendimiento | Precio | Importe |
|---|---|---|---|---|---|
| mt08aaa010a | m³ | Agua. (material) | 0.005 | 2.04 | 0.01 |
| mt28mif010a | t | Mortero industrial para repello y repello de uso corriente, de cemento, resistencia a compresión de 1,5 a 5 N/mm², suministrado en sacos. (material) | 0.028 | 63.39 | 1.77 |
| op00tal020 |  | Taladro con batidora. | 1.000 | 0.00 | 0.00 |
| mo020 | h | Albañil especializado en mampostería. (mano de obra) | 0.539 | 17.84 | 9.62 |
| mo113 | h | Peón de albañilería. (mano de obra) | 0.480 | 11.01 | 5.28 |
| % | % | Herramientas | 2 % | 16.68 | 0.33 |
|  |  | Costes directos |  |  | 17.01 |
