# Contrahuella para suelo técnico

- Propiedad del archivo: CYPE INGENIEROS, S.A.
- Formato: FIEBDC-3/2002
- Ámbito geográfico: Panamá
- Divisa: USD
- Costes indirectos: 3.00 %
- Gastos generales: 13.00 %
- Beneficio industrial: 6.00 %
- IVA: 13.00 %

## R Revestimientos

### RS Pisos

#### RSE Técnicos

**RSE120** m Contrahuella para suelo técnico.
Formación de contrahuella para suelo técnico, realizada con paneles con núcleo de aglomerado de madera de alta densidad, mayor o igual a 650 kg/m³. Incluso replanteo, fijación, nivelación y revestimiento. Totalmente montada, con todos los elementos necesarios para su instalación.
Incluye: Replanteo. Colocación, nivelación y fijación de los paneles.
Criterio de medición de proyecto: Longitud medida según documentación gráfica de Proyecto.
Criterio de medición de obra: Se medirá la longitud realmente ejecutada según especificaciones de Proyecto.

| Código | Ud | Descripción | Rendimiento | Precio | Importe |
|---|---|---|---|---|---|
| mt12pmm030 | m | Contrahuella para suelo técnico, realizada con paneles con núcleo de aglomerado de madera de alta densidad, mayor o igual a 650 kg/m³; incluso revestimiento. (material) | 1.000 | 86.28 | 86.28 |
| mo011 | h | Montador. (mano de obra) | 0.121 | 18.33 | 2.22 |
| mo080 | h | Principiante de montador. (mano de obra) | 0.121 | 11.44 | 1.38 |
| % | % | Herramientas | 2 % | 89.88 | 1.80 |
|  |  | Costes directos |  |  | 91.68 |
