# Junta de construcción en piso continuo de concreto, con pasadores

- Propiedad del archivo: CYPE INGENIEROS, S.A.
- Formato: FIEBDC-3/2002
- Ámbito geográfico: Panamá
- Divisa: USD
- Costes indirectos: 3.00 %
- Gastos generales: 13.00 %
- Beneficio industrial: 6.00 %
- IVA: 13.00 %

## R Revestimientos

### RS Pisos

#### RSN Juntas en pavimentos continuos de concreto

**RSN125** m Junta de construcción en piso continuo de concreto, con pasadores.
Junta de construcción en piso continuo de concreto, con sistema de transmisión de cargas, compuesto por un pasador deslizante de acero, de sección circular y una vaina de polipropileno reciclado, de 16 mm de diámetro y 225 mm de longitud, con base reutilizable de fijación a la cimbra. Incluso elementos de fijación a la cimbra.
Incluye: Replanteo y fijación de las bases a la cimbra. Encaje de las vainas a las bases. Colocación de los pasadores dentro de las vainas, una vez hormigonada y descimbrada la junta.
Criterio de medición de proyecto: Longitud medida según documentación gráfica de Proyecto.
Criterio de medición de obra: Se medirá la longitud realmente ejecutada según especificaciones de Proyecto.

| Código | Ud | Descripción | Rendimiento | Precio | Importe |
|---|---|---|---|---|---|
| mt18wwe030a | Ud | Sistema de transmisión de cargas, compuesto por un pasador deslizante de acero, de sección circular y una vaina de polipropileno reciclado, de 16 mm de diámetro y 225 mm de longitud, con base reutilizable de fijación a la cimbra, para su uso en juntas de construcción y de contracción en pisos continuos de concreto; con elementos de fijación a la cimbra. (material) | 3.660 | 2.23 | 8.16 |
| mo020 | h | Albañil especializado en mampostería. (mano de obra) | 0.133 | 17.17 | 2.28 |
| mo113 | h | Peón de albañilería. (mano de obra) | 0.133 | 10.59 | 1.41 |
| % | % | Herramientas | 2 % | 11.85 | 0.24 |
|  |  | Costes directos |  |  | 12.09 |
