# Sistema de transferencia de cargas compuesto por una vaina de polipropileno reciclado

- Propiedad del archivo: CYPE INGENIEROS, S.A.
- Formato: FIEBDC-3/2002
- Ámbito geográfico: Panamá
- Costes indirectos: 3.00 %
- Gastos generales: 13.00 %
- Beneficio industrial: 6.00 %
- IVA: 13.00 %

## R Revestimientos

### RS Suelos y pavimentos

#### RSN Continuos de concreto

**RSN125** m Sistema de transferencia de cargas compuesto por una vaina de polipropileno reciclado, de 20x32 mm y 230 mm de longitud, cuya base reutilizable se fija al encofrado y un pasador deslizante de acero, de sección rectangular, que se inserta en la vaina, colocado como junta de construcción o de vaciado en pavimento continuo de concreto.
Formación de junta de construcción o de vaciado en pavimento continuo de concreto, con sistema de transferencia de cargas compuesto por una vaina de polipropileno reciclado, de 20x32 mm y 230 mm de longitud, cuya base reutilizable se fija al encofrado y un pasador deslizante de acero, de sección rectangular, que se inserta en la vaina, para su uso en juntas de construcción o de vaciado y de dilatación en pavimentos continuos de concreto. Incluso p/p de replanteo y elementos de fijación al encofrado. Totalmente terminada y preparada para hormigonar.
Incluye: Replanteo y fijación de las bases al encofrado. Encaje de las vainas a las bases. Colocación de los pasadores dentro de las vainas, una vez hormigonada y desencofrada la junta.
Criterio de medición de proyecto: Longitud medida según documentación gráfica de Proyecto.
Criterio de medición de obra: Se medirá la longitud realmente ejecutada según especificaciones de Proyecto.

| Código | Ud | Descripción | Rendimiento | Precio | Importe |
|---|---|---|---|---|---|
| mt18wwe035a | Ud | Sistema de transferencia de cargas compuesto por una vaina de polipropileno reciclado, de 20x32 mm y 230 mm de longitud, cuya base reutilizable se fija al encofrado y un pasador deslizante de acero, de sección rectangular, que se inserta en la vaina, para su uso en juntas de construcción o de vaciado y de dilatación en pavimentos continuos de concreto. (material) | 3.660 | 2.61 | 9.55 |
| mo019 | h | Albañil. (mano de obra) | 0.153 | 9.67 | 1.48 |
| mo111 | h | Peón de albañilería. (mano de obra) | 0.153 | 6.11 | 0.93 |
| % | % | Costes directos complementarios | 2 % | 11.96 | 0.24 |
|  |  | Costes directos |  |  | 12.20 |
