# Piso de linóleo, acústico, en rollo

- Propiedad del archivo: CYPE INGENIEROS, S.A.
- Formato: FIEBDC-3/2002
- Ámbito geográfico: Panamá
- Divisa: USD
- Costes indirectos: 3.00 %
- Gastos generales: 13.00 %
- Beneficio industrial: 6.00 %
- IVA: 13.00 %

## R Revestimientos

### RS Pisos

#### RSS De caucho, de linóleo y vinílicos

**RSS025** m² Piso de linóleo, acústico, en rollo.
Piso de linóleo, acústico, de 4,0 mm de espesor, con tratamiento antiestático, acabado liso, color a elegir, suministrado en rollos de 200 cm de anchura; peso total: 3500 g/m²; clasificación UPEC: U4 P3 E1 C2; clasificación al uso, según ISO 10874: clase 23 para uso doméstico; clase 34 para uso comercial; clase 42 para uso industrial; reducción del ruido de impactos 16 dB, según ISO 10140; Euroclase Cfl-s1 de reacción al fuego. Colocación en obra: con adhesivo, sobre capa fina de nivelación.
Criterio de valoración económica: El precio no incluye la capa fina de nivelación.
Incluye: Replanteo y recorte del piso. Aplicación del adhesivo. Colocación del piso. Soldado de unión y juntas entre rollos. Resolución de encuentros y puntos singulares. Eliminación y limpieza del material sobrante. Limpieza final del piso.
Criterio de medición de proyecto: Superficie medida según documentación gráfica de Proyecto, deduciendo los huecos de superficie mayor de 1 m².
Criterio de medición de obra: Se medirá la superficie realmente ejecutada según especificaciones de Proyecto, deduciendo los huecos de superficie mayor de 1 m².

| Código | Ud | Descripción | Rendimiento | Precio | Importe |
|---|---|---|---|---|---|
| mt18adq020d | kg | Adhesivo, a base de copolímeros acrílicos modificados en dispersión acuosa, sin disolventes, color beige, para aplicar en interiores, para el encolado de pavimentos de PVC, linóleo y alfombra. (material) | 0.375 | 5.70 | 2.14 |
| mt18dsi026a | m² | Lámina homogénea de linóleo, de 4 mm de espesor, con tratamiento antiestático, obtenida mediante proceso de calandrado y compactado de harinas de corcho y madera, aceite de linaza, resinas y pigmentos naturales, y revestida por su cara inferior con lámina de espuma de poliuretano de 1,5 mm de espesor; acabado liso, color a elegir; suministrada en rollos de 200 cm de anchura; peso total: 3500 g/m²; clasificación UPEC: U4 P3 E1 C2; clasificación al uso, según ISO 10874: clase 23 para uso doméstico; clase 34 para uso comercial; clase 42 para uso industrial; reducción del ruido de impactos 16 dB, según ISO 10140; Euroclase Cfl-s1 de reacción al fuego. (material) | 1.050 | 44.21 | 46.42 |
| op00pis010 |  | Pistola de aire caliente para soldadura de materiales termoplásticos. | 1.000 | 0.00 | 0.00 |
| op00tra010 |  | Trazador de juntas. | 1.000 | 0.00 | 0.00 |
| op00cor040 |  | Cortadora de bordes. | 1.000 | 0.00 | 0.00 |
| mo026 | h | Instalador de revestimientos flexibles. (mano de obra) | 0.218 | 17.17 | 3.74 |
| mo064 | h | Principiante de instalador de revestimientos flexibles. (mano de obra) | 0.121 | 11.01 | 1.33 |
| % | % | Herramientas | 2 % | 53.63 | 1.07 |
|  |  | Costes directos |  |  | 54.70 |
