# Reparación de piso de concreto impreso, con mortero

- Propiedad del archivo: CYPE INGENIEROS, S.A.
- Formato: FIEBDC-3/2002
- Ámbito geográfico: Panamá
- Divisa: USD
- Costes indirectos: 3.00 %
- Gastos generales: 13.00 %
- Beneficio industrial: 6.00 %
- IVA: 13.00 %

## R Revestimientos

### RS Pisos

#### RSY Reparaciones

**RSY011** m² Reparación de piso de concreto impreso, con mortero.
Reparación de piso de concreto impreso con mortero endurecedor, color Blanco, compuesto de aglomerantes hidráulicos, agregados silíceos seleccionados, resinas sintéticas, aditivos catalizadores y colorantes inorgánicos, rendimiento 4,5 kg/m²; acabado impreso en relieve, previa aplicación de desmoldeante en polvo, color incoloro y capa de sellado final con resina en base acuosa, incolora.
Criterio de valoración económica: El precio no incluye la preparación del soporte.
Incluye: Limpieza del soporte con agua. Aplicación del mortero. Aplicación del desmoldeante hasta conseguir una cubrición total. Impresión del concreto mediante moldes. Limpieza de la superficie de concreto, mediante máquina hidrolimpiadora de agua a presión. Aplicación de la resina de acabado.
Criterio de medición de proyecto: Superficie medida según documentación gráfica de Proyecto.
Criterio de medición de obra: Se medirá la superficie realmente ejecutada según especificaciones de Proyecto.

| Código | Ud | Descripción | Rendimiento | Precio | Importe |
|---|---|---|---|---|---|
| mt09hip005ba | kg | Mortero endurecedor, color Blanco, compuesto de aglomerantes hidráulicos, agregados silíceos seleccionados, resinas sintéticas, aditivos catalizadores y colorantes inorgánicos, de alta resistencia a la abrasión. (material) | 4.500 | 0.68 | 3.06 |
| mt09hip020i | kg | Desmoldeante en polvo, color incoloro, compuesto de agentes antiadherentes y colorantes inorgánicos, aplicado en pisos continuos de concreto impreso. (material) | 0.100 | 4.99 | 0.50 |
| mt09hip030b | l | Resina en base acuosa, incolora, para el curado y la protección de pisos continuos de concreto impreso, formada por una dispersión de resina acrílica estirenada. (material) | 0.100 | 3.76 | 0.38 |
| mq08lch040 | h | Hidrolimpiadora a presión. (maquinaria) | 0.174 | 6.12 | 1.06 |
| mo041 | h | Albañil especializado en mampostería de obra civil. (mano de obra) | 0.242 | 17.84 | 4.32 |
| mo087 | h | Principiante de albañilería de obra civil. (mano de obra) | 0.242 | 11.44 | 2.77 |
| % | % | Herramientas | 2 % | 12.09 | 0.24 |
|  |  | Costes directos |  |  | 12.33 |
