# Cielo raso continuo suspendido

- Propiedad del archivo: CYPE INGENIEROS, S.A.
- Formato: FIEBDC-3/2002
- Ámbito geográfico: Panamá
- Divisa: USD
- Costes indirectos: 3.00 %
- Gastos generales: 13.00 %
- Beneficio industrial: 6.00 %
- IVA: 13.00 %

## R Revestimientos

### RT Cielos rasos

#### RTM Continuos, de madera

**RTM041** m² Cielo raso continuo suspendido, para exterior, situado a una altura menor de 4 m, constituido por: ESTRUCTURA: estructura metálica de acero galvanizado de perfiles T 24 24x33x3700 mm, con una modulación de 600 mm, suspendidos de la losa o elemento soporte horizontal de madera con varillas y cuelgues cada 1200 mm y perfiles distanciadores empotrados en los perfiles primarios; LAMAS DE MADERA: láminas de pino silvestre (Pinus sylvestris), con borde machihembrado y acanaladuras en la cara oculta, acabado barnizado, de 3000x96x16 mm, con clase de uso 1 y 2. Incluso fijaciones para el anclaje de los perfiles y clips para la fijación de las láminas de madera a los perfiles.
Cielo raso continuo suspendido, para exterior, situado a una altura menor de 4 m, constituido por: ESTRUCTURA: estructura metálica de acero galvanizado de perfiles T 24 24x33x3700 mm, con una modulación de 600 mm, suspendidos de la losa o elemento soporte horizontal de madera con varillas y cuelgues cada 1200 mm y perfiles distanciadores empotrados en los perfiles primarios; LAMAS DE MADERA: láminas de pino silvestre (Pinus sylvestris), con borde machihembrado y acanaladuras en la cara oculta, acabado barnizado, de 3000x96x16 mm, con clase de uso 1 y 2. Incluso fijaciones para el anclaje de los perfiles y clips para la fijación de las láminas de madera a los perfiles.
Incluye: Trazado en los muros del nivel del cielo raso. Replanteo de los perfiles primarios de la trama. Señalización de los puntos de anclaje a la losa o elemento soporte. Colocación de los clips de fijación. Nivelación y suspensión de los perfiles primarios de la trama. Colocación de los perfiles distanciadores, perpendiculares a los perfiles primarios. Corte de las láminas de madera. Fijación de las láminas de madera.
Criterio de medición de proyecto: Superficie medida entre paramentos, según documentación gráfica de Proyecto, sin descontar huecos para instalaciones.
Criterio de medición de obra: Se medirá la superficie realmente ejecutada según especificaciones de Proyecto, sin descontar huecos para instalaciones.
Criterio de valoración económica: El precio incluye la resolución de encuentros y puntos singulares.

| Código | Ud | Descripción | Rendimiento | Precio | Importe |
|---|---|---|---|---|---|
| mt07emr111a | Ud | Clavo, de 4 mm de diámetro y 40 mm de longitud, de acero galvanizado de alta adherencia. (material) | 1.000 | 0.06 | 0.06 |
| mt12psg190 | Ud | Varilla de cuelgue. (material) | 1.300 | 0.47 | 0.61 |
| mt12psg210c | Ud | Conexión superior para fijar la varilla al cuelgue, en cielos rasos suspendidos. (material) | 1.500 | 1.05 | 1.58 |
| mt12psg210b | Ud | Seguro para la fijación del cuelgue, en cielos rasos suspendidos. (material) | 1.500 | 0.14 | 0.21 |
| mt12psg210a | Ud | Cuelgue para cielos rasos suspendidos. (material) | 1.500 | 0.85 | 1.28 |
| mt12fpg040hj | m | Perfil primario T 24 24x33x3700 mm, color blanco, de acero galvanizado. (material) | 1.050 | 0.86 | 0.90 |
| mt22www100 | Ud | Clip de acero galvanizado, para la sujeción de láminas de madera en cielos rasos continuos suspendidos con perfiles en T. (material) | 12.000 | 0.53 | 6.36 |
| mt12fpg070b | m | Perfil distanciador en U 26/15,5/600 mm, de acero galvanizado. (material) | 0.500 | 0.57 | 0.29 |
| mt22bar030a | m² | Láminas de pino silvestre (Pinus sylvestris), con borde machihembrado y acanaladuras en la cara oculta, acabado barnizado, de 3000x96x16 mm, con clase de uso 1 y 2. (material) | 1.050 | 34.15 | 35.86 |
| op00cep010 |  | Garlopa. | 1.000 | 0.00 | 0.00 |
| op00tro010 |  | Tronzador. | 1.000 | 0.00 | 0.00 |
| op00ato010 |  | Atornillador. | 1.000 | 0.00 | 0.00 |
| op00tal010 |  | Taladro. | 1.000 | 0.00 | 0.00 |
| op00cor050 |  | Cortadora manual de madera, de disco. | 1.000 | 0.00 | 0.00 |
| mo015 | h | Montador de cielos rasos. (mano de obra) | 0.596 | 13.32 | 7.94 |
| mo082 | h | Principiante de montador de cielos rasos. (mano de obra) | 0.596 | 8.24 | 4.91 |
| % | % | Herramientas | 2 % | 60.00 | 1.20 |
|  |  | Costes directos |  |  | 61.20 |
