# Ángulo de escayola para escalón múltiple, para solución perimetral de techo

- Propiedad del archivo: CYPE INGENIEROS, S.A.
- Formato: FIEBDC-3/2002
- Ámbito geográfico: Panamá
- Divisa: USD
- Costes indirectos: 3.00 %
- Gastos generales: 13.00 %
- Beneficio industrial: 6.00 %
- IVA: 13.00 %

## R Revestimientos

### RT Cielos rasos en interiores

#### RTP Prefabricados de escayola

**RTP036** Ud Ángulo de escayola para escalón múltiple, para solución perimetral de techo.
Ángulo cóncavo de escayola para escalón múltiple, escalones de 5x5 cm, 72,5 cm de anchura total y 16 cm de radio, para solución perimetral de techo, recibido con cola para escayola. Incluso accesorios de fijación.
Incluye: Replanteo de la pieza. Humectación de la base de fijación. Extendido de la cola. Colocación y rejuntado de la pieza. Repaso de encuentros entre piezas.
Criterio de medición de proyecto: Número de unidades previstas, según documentación gráfica de Proyecto.
Criterio de medición de obra: Se medirá el número de unidades realmente colocadas según especificaciones de Proyecto.

| Código | Ud | Descripción | Rendimiento | Precio | Importe |
|---|---|---|---|---|---|
| mt12rea075a | Ud | Ángulo cóncavo de escayola para escalón múltiple, escalones de 5x5 cm, 72,5 cm de anchura total y 16 cm de radio. (material) | 1.050 | 20.90 | 21.95 |
| mt09eyc030 | kg | Cola para escayola. (material) | 0.040 | 0.43 | 0.02 |
| mo035 | h | Enlucidor enlucidor escayolista. (mano de obra) | 0.165 | 17.84 | 2.94 |
| % | % | Herramientas | 2 % | 24.91 | 0.50 |
|  |  | Costes directos |  |  | 25.41 |
