# Estucado de mortero a base de cal grasa, de color a elegir, acabado marmóreo, sobre soporte de mortero de cal completamente curado y de absorción homogénea (no incluido en este precio)

- Propiedad del archivo: CYPE INGENIEROS, S.A.
- Formato: FIEBDC-3/2002
- Ámbito geográfico: Panamá
- Divisa: USD
- Costes indirectos: 3.00 %
- Gastos generales: 13.00 %
- Beneficio industrial: 6.00 %
- IVA: 13.00 %

## R Revestimientos

### RU Morteros industriales para restauración

#### RUC Morteros de cal

**RUC030** m² Estucado de mortero a base de cal grasa, de color a elegir, acabado marmóreo, sobre soporte de mortero de cal completamente curado y de absorción homogénea (no incluido en este precio).
Formación de estuco mural, mediante la aplicación con llana de acero inoxidable de mortero a base de cal grasa, de color a elegir, acabado marmóreo, sobre soporte de mortero de cal completamente curado y de absorción homogénea (no incluido en este precio). Incluso parte proporcional de saturación del soporte con agua a baja presión y eliminación del agua sobrante con aire comprimido, formación de juntas, rincones, maestras, aristas, mochetas, jambas y dinteles y remates en los encuentros con paramentos, revestimientos u otros elementos recibidos en su superficie.
Incluye: Saturación del soporte con agua. Eliminación del agua sobrante. Preparación y aplicación del mortero. Acabado superficial.
Criterio de medición de proyecto: Superficie medida según documentación gráfica de Proyecto, sin deducir huecos menores de 4 m² y deduciendo, en los huecos de superficie mayor de 4 m², el exceso sobre 4 m².
Criterio de medición de obra: Se medirá la superficie realmente ejecutada según especificaciones de Proyecto, deduciendo, en los huecos de superficie mayor de 4 m², el exceso sobre 4 m².

| Código | Ud | Descripción | Rendimiento | Precio | Importe |
|---|---|---|---|---|---|
| mt28mrr060b | kg | Mortero a base de cal grasa, de color a elegir, compuesto por cal apagada, pigmentos naturales, carbonato cálcico micronizado, polvo de mármol y aditivos especiales, para aplicar sobre soportes exteriores, para estucos de acabado fino. (material) | 1.000 | 12.90 | 12.90 |
| op00tal020 |  | Taladro con batidora. | 1.000 | 0.00 | 0.00 |
| mo039 | h | Revocador. (mano de obra) | 0.369 | 9.65 | 3.56 |
| mo079 | h | Principiante de revocador. (mano de obra) | 0.185 | 6.10 | 1.13 |
| % | % | Herramientas | 2 % | 17.59 | 0.35 |
|  |  | Costes directos |  |  | 17.94 |
