# Limpieza de paramento de fachada

- Propiedad del archivo: CYPE INGENIEROS, S.A.
- Formato: FIEBDC-3/2002
- Ámbito geográfico: Panamá
- Divisa: USD
- Costes indirectos: 3.00 %
- Gastos generales: 13.00 %
- Beneficio industrial: 6.00 %
- IVA: 13.00 %

## R Revestimientos

### RY Preparaciones, protecciones, reparaciones y refuerzos de revestimientos

#### RYP Preparaciones

**RYP010** m² Limpieza de paramento de fachada.
Limpieza manual de paramento de fachada con presencia de manchas de moho o humedad mediante la aplicación de solución de agua y lejía al 10%, con un rendimiento de 0,3 l/m² y aclarado posterior de la superficie con abundante agua limpia hasta eliminar los residuos del producto aplicado.
Incluye: Protección de los elementos del entorno que puedan verse afectados durante los trabajos. Ejecución de las operaciones de limpieza. Recogida y eliminación del agua de limpieza. Retirada y acopio de los restos generados. Carga de los restos generados sobre camión o contenedor.
Criterio de medición de proyecto: Superficie medida según documentación gráfica de Proyecto.
Criterio de medición de obra: Se medirá la superficie realmente ejecutada según especificaciones de Proyecto.

| Código | Ud | Descripción | Rendimiento | Precio | Importe |
|---|---|---|---|---|---|
| mt27pfj130a | l | Solución de agua y lejía al 10%. (material) | 0.300 | 7.19 | 2.16 |
| mt08aaa010a | m³ | Agua. (material) | 0.001 | 2.04 | 0.00 |
| mo039 | h | Revocador. (mano de obra) | 0.056 | 17.84 | 1.00 |
| mo111 | h | Principiante de revocador. (mano de obra) | 0.056 | 11.37 | 0.64 |
| % | % | Herramientas | 2 % | 3.80 | 0.08 |
|  |  | Costes directos |  |  | 3.88 |
