# Eliminación de capa de pintura plástica, acabado liso, aplicada sobre bóveda de escalera, con medios manuales

- Propiedad del archivo: CYPE INGENIEROS, S.A.
- Formato: FIEBDC-3/2002
- Ámbito geográfico: Panamá
- Divisa: USD
- Costes indirectos: 3.00 %
- Gastos generales: 13.00 %
- Beneficio industrial: 6.00 %
- IVA: 13.00 %

## R Revestimientos

### RY Preparaciones, protecciones, reparaciones y refuerzos de revestimientos

#### RYP Preparaciones

**RYP030** m² Eliminación de capa de pintura plástica, acabado liso, aplicada sobre bóveda de escalera, con medios manuales.
Eliminación de capa de pintura plástica, acabado liso, aplicada sobre bóveda de escalera, con medios manuales, mediante rasqueta y espátula. Incluso parte proporcional de protección de los elementos situados en el paramento y no desmontados, recogida de los restos generados, acopio, retirada y carga manual de los restos generados sobre camión o contenedor.
Incluye: Protección de los elementos situados en el paramento. Eliminación de la capa de pintura. Retirada y acopio de los restos generados. Carga de los restos generados sobre camión o contenedor.
Criterio de medición de proyecto: Superficie medida según documentación gráfica de Proyecto.
Criterio de medición de obra: Se medirá la superficie realmente ejecutada según especificaciones de Proyecto.

| Código | Ud | Descripción | Rendimiento | Precio | Importe |
|---|---|---|---|---|---|
| mo076 | h | Principiante de pintor. (mano de obra) | 0.276 | 5.20 | 1.44 |
| % | % | Herramientas | 2 % | 1.44 | 0.03 |
|  |  | Costes directos |  |  | 1.47 |
