# Preparación de superficie de concreto mediante picado mecánico

- Propiedad del archivo: CYPE INGENIEROS, S.A.
- Formato: FIEBDC-3/2002
- Ámbito geográfico: Panamá
- Divisa: USD
- Costes indirectos: 3.00 %
- Gastos generales: 13.00 %
- Beneficio industrial: 6.00 %
- IVA: 13.00 %

## R Revestimientos

### RY Preparaciones, protecciones, reparaciones y refuerzos de revestimientos

#### RYP Preparaciones

**RYP140** m² Preparación de superficie de concreto mediante picado mecánico.
Preparación de superficie de concreto mediante picado mecánico con martillo picador hasta alcanzar una profundidad de 20 mm, eliminando las partes débiles.
Incluye: Montaje de la protección contra el polvo. Picado mecánico con martillo eléctrico. Limpieza de la superficie soporte. Retirada y acopio de los restos generados. Carga de los restos generados sobre camión o contenedor.
Criterio de medición de proyecto: Superficie medida según documentación gráfica de Proyecto.
Criterio de medición de obra: Se medirá la superficie realmente ejecutada según especificaciones de Proyecto.

| Código | Ud | Descripción | Rendimiento | Precio | Importe |
|---|---|---|---|---|---|
| mq05mai040 | h | Martillo eléctrico. (maquinaria) | 0.638 | 3.72 | 2.37 |
| mq08gel010k | h | Grupo electrógeno insonorizado, trifásico, de 45 kVA de potencia. (maquinaria) | 0.638 | 6.39 | 4.08 |
| mo112 | h | Ayudante de albañilería. (mano de obra) | 0.619 | 11.19 | 6.93 |
| mo113 | h | Peón de albañilería. (mano de obra) | 0.619 | 11.01 | 6.82 |
| % | % | Herramientas | 2 % | 20.20 | 0.40 |
|  |  | Costes directos |  |  | 20.60 |
