# Tina de baño de hierro fundido "ROCA"

- Propiedad del archivo: CYPE INGENIEROS, S.A.
- Formato: FIEBDC-3/2002
- Ámbito geográfico: Panamá
- Divisa: USD
- Costes indirectos: 3.00 %
- Gastos generales: 13.00 %
- Beneficio industrial: 6.00 %
- IVA: 13.00 %

## S Señalización y equipamiento

### SA Artefactos sanitarios

#### SAB Tinas de baño

**SAB030** Ud Tina de baño de hierro fundido "ROCA".
Tina de baño rectangular de hierro fundido, modelo Continental "ROCA", color Blanco, de 1700x700x370 mm, con fondo antideslizante, equipada con grifería monomando mural para baño/ducha, con cartucho cerámico, acabado cromado, modelo Thesis. Incluso silicona para sellado de juntas.
Incluye: Replanteo. Colocación y fijación del aparato. Montaje del desagüe. Conexión a la red de desagüe. Montaje de la grifería. Conexión a las redes de agua fría y caliente. Comprobación de su correcto funcionamiento. Sellado de juntas.
Criterio de medición de proyecto: Número de unidades previstas, según documentación gráfica de Proyecto.
Criterio de medición de obra: Se medirá el número de unidades realmente colocadas según especificaciones de Proyecto.

| Código | Ud | Descripción | Rendimiento | Precio | Importe |
|---|---|---|---|---|---|
| mt30bhr005a | Ud | Tina de baño rectangular de hierro fundido, modelo Continental "ROCA", color Blanco, de 1700x700x370 mm, con fondo antideslizante. (material) | 1.000 | 968.36 | 968.36 |
| mt31gmo024a | Ud | Grifería monomando mural para baño/ducha, con cartucho cerámico, acabado cromado, modelo Thesis "ROCA", compuesta de mezclador de baño/ducha con caño y soporte de ducha integrado, inversor automático baño/ducha y equipo de ducha formado por mango de ducha y flexible de 1,70 m de latón cromado. (material) | 1.000 | 581.82 | 581.82 |
| mt30dba020 | Ud | Desagüe automático de latón-cobre para tina de baño, acabado cromado. (material) | 1.000 | 181.31 | 181.31 |
| mt30www005 | Ud | Cartucho de 300 ml de silicona ácida monocomponente, fungicida, para sellado de juntas en ambientes húmedos. (material) | 0.036 | 10.79 | 0.39 |
| mo008 | h | Plomero. (mano de obra) | 1.385 | 18.33 | 25.39 |
| % | % | Herramientas | 2 % | 1757.27 | 35.15 |
|  |  | Costes directos |  |  | 1792.42 |
