# Registro de tina de baño

- Propiedad del archivo: CYPE INGENIEROS, S.A.
- Formato: FIEBDC-3/2002
- Ámbito geográfico: Panamá
- Divisa: USD
- Costes indirectos: 3.00 %
- Gastos generales: 13.00 %
- Beneficio industrial: 6.00 %
- IVA: 13.00 %

## S Señalización y equipamiento

### SA Artefactos sanitarios

#### SAB Tinas de baño

**SAB100** Ud Registro de tina de baño.
Registro de tina de baño, de 210x260 mm, formado por marco y tapa, sobre el pared interior de apoyo de la tina de baño.
Criterio de valoración económica: El precio no incluye el revestimiento.
Incluye: Replanteo. Fijación del marco. Colocación del registro.
Criterio de medición de proyecto: Número de unidades previstas, según documentación gráfica de Proyecto.
Criterio de medición de obra: Se medirá el número de unidades realmente colocadas según especificaciones de Proyecto.

| Código | Ud | Descripción | Rendimiento | Precio | Importe |
|---|---|---|---|---|---|
| mt30rbj020a | Ud | Registro de tina de baño, de 210x260 mm, formado por marco y tapa. (material) | 1.000 | 58.03 | 58.03 |
| mo020 | h | Albañil especializado en mampostería. (mano de obra) | 0.577 | 17.84 | 10.29 |
| % | % | Herramientas | 2 % | 68.32 | 1.37 |
|  |  | Costes directos |  |  | 69.69 |
