# Tina de lavar

- Propiedad del archivo: CYPE INGENIEROS, S.A.
- Formato: FIEBDC-3/2002
- Ámbito geográfico: Panamá
- Divisa: USD
- Costes indirectos: 3.00 %
- Gastos generales: 13.00 %
- Beneficio industrial: 6.00 %
- IVA: 13.00 %

## S Señalización y equipamiento

### SC Cocinas/galerías

#### SCF Piletas y tinas de lavar

**SCF020** Ud Tina de lavar.
Tina de lavar de porcelana sanitaria, color blanco, de 600x390x360 mm, con mueble soporte de tablero aglomerado, de 378x555x786 mm, equipado con grifería, gama básica, compuesta de caño giratorio superior, con aireador, con desagüe y sifón. Incluso conexión a las redes de agua fría y caliente y a la red de desagüe existentes, fijación del aparato y sellado con silicona.
Incluye: Replanteo y trazado en el paramento soporte de la situación del aparato. Colocación, nivelación y fijación de los elementos de soporte. Nivelación, aplomado y colocación del aparato. Conexión a la red de desagüe. Montaje de la grifería. Conexión a las redes de agua fría y caliente. Montaje de accesorios y complementos. Sellado de juntas. Comprobación de su correcto funcionamiento.
Criterio de medición de proyecto: Número de unidades previstas, según documentación gráfica de Proyecto.
Criterio de medición de obra: Se medirá el número de unidades realmente colocadas según especificaciones de Proyecto.

| Código | Ud | Descripción | Rendimiento | Precio | Importe |
|---|---|---|---|---|---|
| mt30lar010a | Ud | Tina de lavar de porcelana sanitaria, color blanco, de 600x390x360 mm. (material) | 1.000 | 184.93 | 184.93 |
| mt30lar012a | Ud | Mueble soporte de tablero aglomerado, de 378x555x786 mm, para tina de lavar. (material) | 1.000 | 112.87 | 112.87 |
| mt31gcg060a | Ud | Grifería con montura convencional para tina de lavar, gama básica, compuesta de caño giratorio superior, con aireador. (material) | 1.000 | 95.02 | 95.02 |
| mt30dla010a | Ud | Desagüe curvo registrable con sifón botella para tina de lavar. (material) | 1.000 | 5.06 | 5.06 |
| op00tal010 |  | Taladro. | 1.000 | 0.00 | 0.00 |
| op00ato010 |  | Atornillador. | 1.000 | 0.00 | 0.00 |
| mo008 | h | Plomero. (mano de obra) | 0.677 | 18.33 | 12.41 |
| mo107 | h | Principiante de plomería. (mano de obra) | 0.451 | 11.42 | 5.15 |
| % | % | Herramientas | 2 % | 415.44 | 8.31 |
|  |  | Costes directos |  |  | 423.75 |
