# Caja eléctrica de paso

- Propiedad del archivo: CYPE INGENIEROS, S.A.
- Formato: FIEBDC-3/2002
- Ámbito geográfico: Panamá
- Divisa: USD
- Costes indirectos: 3.00 %
- Gastos generales: 13.00 %
- Beneficio industrial: 6.00 %
- IVA: 13.00 %

## U Urbanización interior del terreno

### UA Alcantarillado sanitario sanitario

#### UAA Cajas eléctricas

**UAA011** Ud Caja eléctrica de paso, de concreto simple en sitio, de dimensiones interiores 40x40x50 cm, con marco y tapa de fundición; previa excavación con medios manuales y posterior relleno del trasdós con material granular.
Formación de caja eléctrica de paso enterrada, de concreto simple en sitio f'c=315 kg/cm² (4500 psi), clase de exposición F0 S2 P1 C0, tamaño máximo del agregado 25 mm (1" ASTM Nº 57), consistencia blanda, de dimensiones interiores 40x40x50 cm, sobre losa sobre relleno de concreto simple de 15 cm de espesor, formación de pendiente mínima del 2%, con el mismo tipo de concreto, cerrada superiormente con marco y tapa de fundición carga de rotura 125 kN; previa excavación con medios manuales y posterior relleno del trasdós con material granular. Incluso molde reutilizable de lámina metálica amortizable en 20 usos y colector de conexión de PVC, de tres entradas y una salida, con tapa de registro, para encuentros.
Incluye: Replanteo. Excavación con medios manuales. Eliminación de las tierras sueltas del fondo de la excavación. Vaciado y compactación del concreto en formación de losa sobre relleno. Colocación del molde reutilizable. Vaciado y compactación del concreto en formación de la caja eléctrica. Retirada del molde. Conexionado de los colectores a la caja eléctrica. Relleno de concreto para formación de pendientes. Colocación del colector de conexión de PVC en el fondo de la caja eléctrica. Colocación de la tapa y los accesorios. Relleno del trasdós. Comprobación de su correcto funcionamiento.
Criterio de medición de proyecto: Número de unidades previstas, según documentación gráfica de Proyecto.
Criterio de medición de obra: Se medirá el número de unidades realmente ejecutadas según especificaciones de Proyecto.

| Código | Ud | Descripción | Rendimiento | Precio | Importe |
|---|---|---|---|---|---|
| mt10hmf100fzb | m³ | Concreto simple f'c=315 kg/cm² (4500 psi), clase de exposición F0 S2 P1 C0, tamaño máximo del agregado 25 mm (1" ASTM Nº 57), consistencia blanda, premezclado, según ACI 318. (material) | 0.218 | 133.51 | 29.11 |
| mt11var130 | Ud | Colector de conexión de PVC, con tres entradas y una salida, con tapa de registro. (material) | 1.000 | 52.97 | 52.97 |
| mt08epr030a | Ud | Molde reutilizable para formación de cajas eléctricas de sección cuadrada de 40x40x50 cm, de lámina metálica, incluso accesorios de montaje. (material) | 0.050 | 240.25 | 12.01 |
| mt11tfa010a | Ud | Marco y tapa de fundición, 40x40 cm, para caja eléctrica registrable, carga de rotura 125 kN. (material) | 1.000 | 29.66 | 29.66 |
| mt01arr010a | t | Grava de cantera, de 19 a 25 mm de diámetro. (material) | 0.355 | 9.24 | 3.28 |
| au00auh020 |  | Canaleta para vaciado del concreto. | 1.000 | 0.00 | 0.00 |
| au00auh040 |  | Vibrador de concreto, eléctrico. | 1.000 | 0.00 | 0.00 |
| mo041 | h | Albañil especializado en mampostería de obra civil. (mano de obra) | 0.996 | 12.93 | 12.88 |
| mo087 | h | Principiante de albañilería de obra civil. (mano de obra) | 1.381 | 8.24 | 11.38 |
| % | % | Herramientas | 2 % | 151.29 | 3.03 |
|  |  | Costes directos |  |  | 154.32 |
