# Estación depuradora biológica de aguas residuales

- Propiedad del archivo: CYPE INGENIEROS, S.A.
- Formato: FIEBDC-3/2002
- Ámbito geográfico: Panamá
- Divisa: USD
- Costes indirectos: 3.00 %
- Gastos generales: 13.00 %
- Beneficio industrial: 6.00 %
- IVA: 13.00 %

## U Urbanización interior del terreno

### US Tratamiento de aguas residuales domésticas

#### USE Estaciones depuradoras

**USE012** Ud Estación depuradora biológica de aguas residuales, tecnología VFL, capacidad para 300 usuarios (H.E.), carga media de materia orgánica contaminante (DBO5) de 18 kg/día y caudal máximo de agua depurada de 45000 litros/día.
Estación depuradora biológica de aguas residuales, tecnología VFL, capacidad para 300 usuarios (H.E.), carga media de materia orgánica contaminante (DBO5) de 18 kg/día y caudal máximo de agua depurada de 45000 litros/día, equipada con una estación de bombeo, dos reactores biológicos tipo AT, dos compresores y un depósito de fangos. Totalmente instalada y en funcionamiento, sin incluir la excavación, la nivelación ni el relleno del trasdós.
Incluye: Replanteo. Colocación de la estación depuradora. Conexionado con las redes de conducción de agua, de salubridad y eléctrica. Puesta en marcha.
Criterio de medición de proyecto: Número de unidades previstas, según documentación gráfica de Proyecto.
Criterio de medición de obra: Se medirá el número de unidades realmente ejecutadas según especificaciones de Proyecto.

| Código | Ud | Descripción | Rendimiento | Precio | Importe |
|---|---|---|---|---|---|
| mt46edb010p | Ud | Estación depuradora biológica de aguas residuales, tecnología VFL, capacidad para 300 usuarios (H.E.), carga media de materia orgánica contaminante (DBO5) de 18 kg/día y caudal máximo de agua depurada de 45000 litros/día, equipada con una estación de bombeo, dos reactores biológicos tipo AT, dos compresores y un depósito de fangos. (material) | 1.000 | 110981.24 | 110981.24 |
| mq04cag010a | h | Camión con grúa de hasta 6 t. (maquinaria) | 2.344 | 55.45 | 129.97 |
| mo008 | h | Plomero. (mano de obra) | 22.920 | 13.32 | 305.29 |
| mo107 | h | Principiante de plomería. (mano de obra) | 22.920 | 8.23 | 188.63 |
| mo003 | h | Instalador instalador electricista. (mano de obra) | 2.292 | 13.32 | 30.53 |
| mo102 | h | Principiante de instalador electricista. (mano de obra) | 2.292 | 8.23 | 18.86 |
| % | % | Herramientas | 2 % | 111654.52 | 2233.09 |
|  |  | Costes directos |  |  | 113887.61 |
