# Transporte, puesta en obra y retirada de equipo completo para compactación dinámica del terreno

- Propiedad del archivo: CYPE Ingenieros S.A.
- Formato: FIEBDC-3/2016
- Programa: Generador de precios de la construcción. CYPE Ingenieros, S.A.
- Fecha: 03/04/2024
- Ámbito geográfico: Panamá
- Divisa: USD
- Costes indirectos: 3 %
- Gastos generales: 13 %
- Beneficio industrial: 6 %
- IVA: 13 %

## A Acondicionamiento del terreno

### AM Mejoras del terreno

#### AMC Compactaciones

**AMC001** Ud Transporte, puesta en obra y retirada de equipo completo para compactación dinámica del terreno.
Transporte, puesta en obra y retirada de equipo completo para compactación dinámica del terreno, mediante el efecto de impactos de alta energía llevados a cabo con mazas de impacto en caída libre, a una distancia de hasta 200 km.
Criterio de valoración económica: El precio incluye el desplazamiento a la obra del personal especializado.
Incluye: Montaje del equipo. Desmontaje del equipo.
Criterio de medición de proyecto: Número de unidades previstas, según documentación gráfica de Proyecto.
Criterio de medición de obra: Se medirá el número de unidades realmente ejecutadas según especificaciones de Proyecto.

| Código | Ud | Descripción | Rendimiento | Precio | Importe |
|---|---|---|---|---|---|
| mq02din010a | Ud | Transporte, puesta en obra y retirada de equipo completo para compactación dinámica, mediante el efecto de impactos de alta energía, a una distancia de hasta 200 km. (maquinaria) | 1.159 | 4164.1 | 4826.192 |
| % | % | Herramientas | 2 % | 4826.192 | 96.524 |
|  |  | Costes directos |  |  | 4922.716 |
