# Recalce de fundación mediante la ampliación por debajo de la fundación existente

- Propiedad del archivo: CYPE Ingenieros S.A.
- Formato: FIEBDC-3/2016
- Programa: Generador de precios de la construcción. CYPE Ingenieros, S.A.
- Fecha: 03/04/2024
- Ámbito geográfico: Panamá
- Divisa: USD
- Costes indirectos: 3 %
- Gastos generales: 13 %
- Beneficio industrial: 6 %
- IVA: 13 %

## C Fundaciones

### CZ Recalces

#### CZC Ampliación del cimiento por debajo del existente

**CZC020** m³ Recalce de fundación mediante la ampliación por debajo de la fundación existente.
Recalce de fundación mediante la ampliación por debajo de la fundación aislada existente, con una nueva fundación de concreto armado, realizada por bataches, en fases sucesivas, con concreto f'c=210 kg/cm² (3000 psi), clase de exposición F0 S0 P0 C0, tamaño máximo del agregado 25 mm (1" ASTM Nº 57), consistencia blanda, preparado en obra, y vaciado con medios manuales, y acero Grado 60 (fy=4200 kg/cm²), con una cuantía aproximada de 30 kg/m³, situándose su base de apoyo a menos de 2 metros de profundidad; montaje, desmontaje y retirada del sistema de cimbra y de todo el material auxiliar, una vez que la fundación esté en condiciones de soportar los esfuerzos. Incluso alambre de atar y separadores.
Criterio de valoración económica: El precio incluye el corte, doblado y montaje de la armadura en el lugar definitivo de su colocación en obra, pero no incluye la excavación, el relleno, la compactación del terreno ni el retacado entre la nueva fundación y la existente.
Incluye: Replanteo y trazado de la fundación. Montaje del sistema de cimbra. Colocación de separadores y fijación de las armaduras. Preparación del concreto. Vaciado y compactación del concreto. Coronación y enrase de cimientos. Curado del concreto. Desmontaje y retirada del sistema de cimbra.
Criterio de medición de proyecto: Volumen medido sobre las secciones teóricas de la excavación, según documentación gráfica de Proyecto.
Criterio de medición de obra: Se medirá el volumen teórico ejecutado según especificaciones de Proyecto, sin incluir los incrementos por excesos de excavación no autorizados.

| Código | Ud | Descripción | Rendimiento | Precio | Importe |
|---|---|---|---|---|---|
| mt08ema100 | m² | Sistema de cimbra recuperable de tableros de madera, para trabajos de recalce de fundación, de hasta 2 m de profundidad de la base de apoyo. (material) | 1 | 24.03 | 24.030 |
| mt07aco020a | Ud | Separador homologado para fundaciones. (material) | 8 | 0.2 | 1.600 |
| mt07aco110c | kg | Acero en varillas corrugadas, Grado 60 (fy=4200 kg/cm²), de varios diámetros, según ASTM A 615. (material) | 30.6 | 0.9 | 27.540 |
| mt08var050 | kg | Alambre galvanizado para atar, de 1,30 mm de diámetro. (material) | 0.12 | 2 | 0.240 |
| mt08aaa010a | m³ | Agua. (material) | 0.231 | 2 | 0.462 |
| mt01arg000h | m³ | Arena cribada. (material) | 0.616 | 19.9 | 12.258 |
| mt01arg001hq | m³ | Agregado grueso homogeneizado, de tamaño máximo 25 mm (1" ASTM Nº 57). (material) | 0.924 | 25.81 | 23.848 |
| mt08cem000h | kg | Cemento gris en sacos. (material) | 385 | 0.19 | 73.150 |
| mq06hor010 | h | Concretera eléctrica con una capacidad de amasado de 160 l. (maquinaria) | 0.765 | 4 | 3.060 |
| mo043 | h | Reforzador. (mano de obra) | 0.153 | 17.87 | 2.734 |
| mo090 | h | Principiante de reforzador. (mano de obra) | 0.229 | 11.45 | 2.622 |
| mo113 | h | Peón de albañilería. (mano de obra) | 1.336 | 10.59 | 14.148 |
| mo112 | h | Ayudante de albañilería. (mano de obra) | 1.399 | 10.77 | 15.067 |
| % | % | Herramientas | 2 % | 200.759 | 4.015 |
|  |  | Costes directos |  |  | 204.774 |

Residuos:
- colocación: mt08ema100; factor de residuo 1
- colocación: mt07aco110c Acero en varillas corrugadas, Grado 60 (fy=4200 kg/cm²), de varios diámetros, según ASTM A 615; factor de residuo 0.025
- colocación: mt08var050 Alambre galvanizado para atar, de 1,30 mm de diámetro; factor de residuo 0.0038
- colocación: mt01arg000h Arena cribada; factor de residuo 0.003
- colocación: mt01arg001hq Agregado grueso homogeneizado, de tamaño máximo 25 mm (1" ASTM Nº 57); factor de residuo 0.00765196
- colocación: mt08cem000h Cemento gris en sacos; factor de residuo 0.0063

## Recursos

**mt08ema100** m² Sistema de cimbra recuperable de tableros de madera
Datos técnicos: Coste energético 205.118 MJ; Emisión de CO2 -2.809 kg; Código LER 17 02 01; Masa del elemento 1.51 kg; Volumen 0.001373 m3

**mt07aco020a** Ud Separador homologado para fundaciones
Datos técnicos: Coste energético 1.105 MJ; Emisión de CO2 0.114 kg
Residuos:
- embalaje: re150101 Envases de papel y cartón. (componente de residuo); rendimiento 0.072 kg; Código LER 15 01 01; Masa del elemento 1 kg; Volumen 0.001333 m3

**mt07aco110c** kg Acero en varillas corrugadas, Grado 60 (fy=4200 kg/cm²), de varios diámetros, según ASTM A 615
Datos técnicos: Coste energético 9.830 MJ; Emisión de CO2 0.510 kg; Código LER 17 04 05; Masa del elemento 1 kg; Volumen 0.000476 m3

**mt08var050** kg Alambre galvanizado para atar, de 1,30 mm de diámetro
Datos técnicos: Coste energético 25.100 MJ; Emisión de CO2 2.560 kg; Código LER 17 04 05; Masa del elemento 1 kg; Volumen 0.000476 m3

**mt08aaa010a** m³ Agua
Datos técnicos: Coste energético 60.000 MJ; Emisión de CO2 30.000 kg

**mt01arg000h** m³ Arena cribada
Datos técnicos: Coste energético 146.250 MJ; Emisión de CO2 7.800 kg; Código LER 01 04 09; Masa del elemento 1950 kg; Volumen 1.21875 m3

**mt01arg001hq** m³ Agregado grueso homogeneizado, de tamaño máximo 25 mm (1" ASTM Nº 57)
Datos técnicos: Coste energético 146.250 MJ; Emisión de CO2 7.800 kg; Código LER 01 04 08; Masa del elemento 1950 kg; Volumen 1.3 m3

**mt08cem000h** kg Cemento gris en sacos
Datos técnicos: Coste energético 7.174 MJ; Emisión de CO2 0.904 kg; Código LER 17 01 01; Masa del elemento 1 kg; Volumen 0.000667 m3
Residuos:
- embalaje: re150101 Envases de papel y cartón; rendimiento 0.014 kg
- embalaje: re170201 Madera. (componente de residuo); rendimiento 0.001 kg; Código LER 17 02 01; Masa del elemento 1 kg; Volumen 0.000909 m3
- embalaje: re170203 Plástico. (componente de residuo); rendimiento 0.003 kg; Código LER 17 02 03; Masa del elemento 1 kg; Volumen 0.001667 m3
