# Anclaje de barra corrugada de acero, para conexión entre cimientos, en recalce de fundación

- Propiedad del archivo: CYPE Ingenieros S.A.
- Formato: FIEBDC-3/2016
- Programa: Generador de precios de la construcción. CYPE Ingenieros, S.A.
- Fecha: 26/10/2024
- Ámbito geográfico: Panamá
- Divisa: USD
- Costes indirectos: 3 %
- Gastos generales: 13 %
- Beneficio industrial: 6 %
- IVA: 13 %

## C Fundaciones

### CZ Recalces

#### CZO Conexión entre cimientos

**CZO010** Ud Anclaje de barra corrugada de acero, para conexión entre cimientos, en recalce de fundación.
Anclaje en fundación existente de concreto, de barra corrugada de acero Grado 60 (fy=4200 kg/cm²) de 16 mm de diámetro, con resina epoxi, libre de estireno, aplicada con pistola manual o neumática, con boquilla de dosificación y mezcla automática, colocada en taladro de 24 mm de diámetro y 400 mm de profundidad, para conexión lateral entre la fundación existente y la nueva fundación de concreto, en recalce de fundación.
Criterio de valoración económica: El precio no incluye la nueva fundación.
Incluye: Replanteo del anclaje. Realización del taladro. Limpieza de la superficie con equipo de aire a presión. Aplicación de la resina. Colocación de la armadura.
Criterio de medición de proyecto: Número de unidades previstas, según documentación gráfica de Proyecto.
Criterio de medición de obra: Se medirá el número de unidades realmente ejecutadas según especificaciones de Proyecto.

| Código | Ud | Descripción | Rendimiento | Precio | Importe |
|---|---|---|---|---|---|
| mt26reh100k | Ud | Cartucho de 400 ml de resina epoxi, libre de estireno, de dos componentes, con dosificador y boquilla de mezcla automática, para anclajes estructurales verticales y horizontales. (material) | 0.426 | 32.6 | 13.888 |
| mt07aco110c | kg | Acero en varillas corrugadas, Grado 60 (fy=4200 kg/cm²), de varios diámetros, según ASTM A 615. (material) | 1.89 | 0.92 | 1.739 |
| mo089 | h | Principiante de albañil especializado en mampostería reforzador. (mano de obra) | 0.416 | 11.9 | 4.950 |
| % | % | Herramientas | 2 % | 20.577 | 0.412 |
|  |  | Costes directos |  |  | 20.989 |

Residuos:
- colocación: mt26reh100k; factor de residuo 0.03
- colocación: mt07aco110c Acero en varillas corrugadas, Grado 60 (fy=4200 kg/cm²), de varios diámetros, según ASTM A 615; factor de residuo 0.025

## Recursos

**mt26reh100k** Ud Cartucho de 400 ml de resina epoxi
Datos técnicos: Coste energético 71.258 MJ; Emisión de CO2 2.930 kg; Código LER 17 09 04; Masa del elemento 0.6 kg; Volumen 0.0004 m3
Residuos:
- embalaje: re170203 Plástico. (componente de residuo); rendimiento 0.2 kg; Código LER 17 02 03; Masa del elemento 1 kg; Volumen 0.001667 m3

**mt07aco110c** kg Acero en varillas corrugadas, Grado 60 (fy=4200 kg/cm²), de varios diámetros, según ASTM A 615
Datos técnicos: Coste energético 9.830 MJ; Emisión de CO2 0.510 kg; Código LER 17 04 05; Masa del elemento 1 kg; Volumen 0.000476 m3
