# Desmontaje de viga o vigueta metálica

- Propiedad del archivo: CYPE Ingenieros S.A.
- Formato: FIEBDC-3/2016
- Programa: Generador de precios de la construcción. CYPE Ingenieros, S.A.
- Fecha: 26/10/2024
- Ámbito geográfico: Panamá
- Divisa: USD
- Costes indirectos: 3 %
- Gastos generales: 13 %
- Beneficio industrial: 6 %
- IVA: 13 %

## D Demoliciones

### DE Estructuras

#### DEA Acero

**DEA050** m Desmontaje de viga o vigueta metálica.
Desmontaje de viga metálica apoyada, formada por perfil de acero laminado, de hasta 4 m de longitud media, con medios manuales, y carga manual sobre camión o contenedor.
Incluye: Desmontaje del elemento. Retirada y acopio del material desmontado. Limpieza de los restos de obra. Carga manual del material desmontado y restos de obra sobre camión o contenedor.
Criterio de medición de proyecto: Longitud medida según documentación gráfica de Proyecto.
Criterio de medición de obra: Se medirá la longitud realmente desmontada según especificaciones de Proyecto.

| Código | Ud | Descripción | Rendimiento | Precio | Importe |
|---|---|---|---|---|---|
| mo113 | h | Peón de albañilería. (mano de obra) | 0.525 | 11.01 | 5.780 |
| % | % | Herramientas | 2 % | 5.780 | 0.116 |
|  |  | Costes directos |  |  | 5.896 |

Residuos:
- demolición: ruo170405 Hierro y acero. (componente de residuo); rendimiento 6 kg; Código LER 17 04 05; Masa del elemento 1 kg; Volumen 0.000476 m3
