# Columna de madera laminada encolada homogénea

- Propiedad del archivo: CYPE INGENIEROS, S.A.
- Formato: FIEBDC-3/2002
- Ámbito geográfico: Panamá
- Divisa: USD
- Costes indirectos: 3.00 %
- Gastos generales: 13.00 %
- Beneficio industrial: 6.00 %
- IVA: 13.00 %

**EMS110** m³ Columna de madera laminada encolada homogénea, de 33 ó 45 mm de espesor de las láminas y sección constante, de 100x20 cm de sección y hasta 15 m de longitud, clase resistente GL-24 h y protección de la madera con clase de penetración NP3, trabajada en taller.
Columna de madera laminada encolada homogénea, de 33 ó 45 mm de espesor de las láminas y sección constante, de 100x20 cm de sección y hasta 15 m de longitud, para aplicaciones estructurales, clase resistente GL-24 h y protección frente a agentes bióticos que se corresponde con la clase de penetración NP3 (6 mm en las caras laterales de la albura). Incluso cortes, entalladuras para su correcto acoplamiento, nivelación y colocación de los elementos de atado y refuerzo. Trabajado en taller y colocado en obra.
Incluye: Replanteo y marcado de ejes, en los puntos de apoyo de las columnas. Colocación y fijación provisional de la columna. Aplomado y nivelación. Ejecución de las uniones. Comprobación final del aplomado y de los niveles.
Criterio de medición de proyecto: Volumen medido según documentación gráfica de Proyecto, apoyándose en las mayores dimensiones transversales para aquellas piezas que no tengan escuadrías rectangulares o cuadradas, y la longitud incluyendo las entregas.
Criterio de medición de obra: Se medirá el volumen realmente ejecutado según especificaciones de Proyecto, apoyándose en las mayores dimensiones transversales para aquellas piezas que no tengan escuadrías rectangulares o cuadradas, incluyendo en la longitud las entregas. Se consideran incluidos todos los elementos integrantes de la estructura señalados en los planos y detalles del Proyecto.

| Código | Ud | Descripción | Rendimiento | Precio | Importe |
|---|---|---|---|---|---|
| mt07mel010e | m³ | Madera laminada encolada homogénea, de 33 ó 45 mm de espesor de las láminas, para columna de sección constante, de 100x20 cm de sección y hasta 15 m de longitud, para aplicaciones estructurales, clase resistente GL-24 h y protección frente a agentes bióticos que se corresponde con la clase de penetración NP3 (6 mm en las caras laterales de la albura), trabajada en taller. (material) | 1.000 | 1341.70 | 1341.70 |
| mo048 | h | Carpintero especializado en estructuras de madera. (mano de obra) | 10.045 | 13.49 | 135.51 |
| mo095 | h | Principiante de carpintero especializado en estructuras de madera. (mano de obra) | 5.023 | 8.60 | 43.20 |
| % | % | Herramientas | 2 % | 1520.41 | 30.41 |
|  |  | Costes directos |  |  | 1550.82 |
