# Fachada ligera de panel simple de GRC fotocatalítico con bastidor metálico, tipo Stud Frame

- Propiedad del archivo: CYPE Ingenieros S.A.
- Formato: FIEBDC-3/2016
- Programa: Generador de precios de la construcción. CYPE Ingenieros, S.A.
- Fecha: 03/04/2024
- Ámbito geográfico: Panamá
- Divisa: USD
- Costes indirectos: 3 %
- Gastos generales: 13 %
- Beneficio industrial: 6 %
- IVA: 13 %

## F Fachadas y paredes

### FL Fachadas ligeras

#### FLG De paneles de GRC

**FLG021** m² Fachada ligera de panel simple de GRC fotocatalítico con bastidor metálico, tipo Stud Frame.
Fachada ligera de panel simple de GRC fotocatalítico con bastidor metálico, tipo Stud Frame, de 120 mm de espesor total, 3,3 m de anchura máxima y 20 m² de superficie máxima, formado por una lámina de GRC, de 10 mm de espesor, textura lisa, color blanco, enmarcada en un bastidor metálico de perfiles tubulares de acero cincado, de sección rectangular, con una separación entre perfiles de 600 mm, con inclusión o delimitación de huecos; fijación de los paneles a la losa con elementos metálicos de conexión, fijados a su vez mediante soldadura. Incluso imprimación, silicona neutra y cordón de espuma de polietileno expandido de celdas cerradas para el sellado de juntas.
Criterio de valoración económica: El precio incluye las soldaduras.
Incluye: Replanteo de paneles y elementos de anclaje. Posicionado del panel en su lugar de colocación. Aplomo y apuntalamiento del panel. Fijación de los anclajes con soldadura. Resolución de puntos singulares. Repaso de paneles. Sellado de juntas.
Criterio de medición de proyecto: Superficie medida según documentación gráfica de Proyecto, sin duplicar esquinas ni encuentros, deduciendo los huecos de superficie mayor de 3 m².
Criterio de medición de obra: Se medirá la superficie realmente ejecutada según especificaciones de Proyecto, sin duplicar esquinas ni encuentros, deduciendo los huecos de superficie mayor de 3 m².

| Código | Ud | Descripción | Rendimiento | Precio | Importe |
|---|---|---|---|---|---|
| mt12pgi020ab | m² | Panel simple de GRC fotocatalítico con bastidor metálico, tipo Stud Frame, de 120 mm de espesor, 3,3 m de anchura máxima y 20 m² de superficie máxima, formado por una lámina de GRC, de 10 mm de espesor, textura lisa, color blanco, enmarcada en un bastidor metálico de perfiles tubulares de acero cincado, de sección rectangular, con una separación entre perfiles de 600 mm; con una placa metálica incorporada en la cara posterior, para la fijación mediante soldadura del panel a los elementos metálicos de conexión; con el precio incrementado el 5% en concepto de piezas especiales para la resolución de puntos singulares. (material) | 1 | 182.89 | 182.890 |
| mt12pgg100b | Ud | Repercusión, por m² de fachada de panel de GRC, de piezas especiales y elementos metálicos para conexión entre paneles y entre paneles y elementos estructurales, imprimación, silicona neutra y cordón de espuma de polietileno expandido de celdas cerradas para el sellado de juntas. (material) | 1 | 4.18 | 4.180 |
| mq07gte010c | h | Grúa autopropulsada de brazo telescópico con una capacidad de elevación de 30 t y 27 m de altura máxima de trabajo. (maquinaria) | 0.035 | 86.94 | 3.043 |
| mq08sol020 | h | Equipo y elementos auxiliares para soldadura eléctrica. (maquinaria) | 0.116 | 3.97 | 0.461 |
| mo050 | h | Montador de paneles prefabricados de concreto. (mano de obra) | 0.261 | 17.64 | 4.604 |
| mo097 | h | Principiante de montador de paneles prefabricados de concreto. (mano de obra) | 0.261 | 11.01 | 2.874 |
| mo019 | h | Soldador. (mano de obra) | 0.116 | 17.39 | 2.017 |
| % | % | Herramientas | 2 % | 200.069 | 4.001 |
|  |  | Costes directos |  |  | 204.070 |

Residuos:
- colocación: mt12pgi020ab; factor de residuo 0.0084

## Recursos

**mt12pgi020ab** m² Panel simple de GRC fotocatalítico con bastidor metálico
Datos técnicos: Coste energético 189.205 MJ; Emisión de CO2 5.729 kg; Código LER 17 01 01; Masa del elemento 45 kg; Volumen 0.03 m3
Residuos:
- embalaje: re170201 Madera. (componente de residuo); rendimiento 0.841 kg; Código LER 17 02 01; Masa del elemento 1 kg; Volumen 0.000909 m3
- embalaje: re170203 Plástico. (componente de residuo); rendimiento 0.3 kg; Código LER 17 02 03; Masa del elemento 1 kg; Volumen 0.001667 m3
