# Alféizar de lámina plegada de acero prelacado

- Propiedad del archivo: CYPE INGENIEROS, S.A.
- Formato: FIEBDC-3/2002
- Ámbito geográfico: Panamá
- Divisa: USD
- Costes indirectos: 3.00 %
- Gastos generales: 13.00 %
- Beneficio industrial: 6.00 %
- IVA: 13.00 %

**HRR030** m Alféizar de lámina plegada de acero prelacado, espesor 0,8 mm, desarrollo 60 cm y 5 pliegues, sobre una capa de regularización de mortero de cemento, confeccionado en obra, con aditivo hidrófugo, dosificación 1:6, sobre la que se aplica el adhesivo bituminoso de aplicación en frío para láminas metálicas, que sirve de base al perfil de lámina de acero y sellado de las juntas entre piezas y de las uniones con los muros con adhesivo especial para metales.
Suministro y colocación de alféizar de lámina plegada de acero prelacado, espesor 0,8 mm, desarrollo 60 cm y 5 pliegues, con goterón y empotrado en las jambas, cubriendo los alféizares, los salientes de los paramentos, las cornisas de fachada, etc., sobre una capa de regularización de mortero de cemento, confeccionado en obra, con aditivo hidrófugo, dosificación 1:6, de 4 cm de espesor, creando una pendiente suficiente para evacuar el agua, sobre la que se aplica el adhesivo bituminoso de aplicación en frío para láminas metálicas, que sirve de base al perfil de lámina de acero y sellado de las juntas entre piezas y de las uniones con los muros con adhesivo especial para metales. Incluso parte proporcional de replanteo, cortes y limpieza final.
Incluye: Replanteo de las piezas en el hueco o remate. Preparación y regularización del soporte. Colocación y fijación de las piezas metálicas, niveladas y aplomadas. Sellado de juntas y limpieza del alféizar.
Criterio de medición de proyecto: Longitud del ancho del hueco, medida según documentación gráfica de Proyecto, incrementada en 5 cm a cada lado.
Criterio de medición de obra: Se medirá la longitud realmente ejecutada según especificaciones de Proyecto, incluyendo los empotramientos en las jambas.

| Código | Ud | Descripción | Rendimiento | Precio | Importe |
|---|---|---|---|---|---|
| mt20vme030g | m | Alféizar de lámina plegada de acero prelacado, espesor 0,8 mm, desarrollo 60 cm y 5 pliegues, con goterón. (material) | 1.000 | 8.71 | 8.71 |
| mt08aaa010a | m³ | Agua. (material) | 0.006 | 1.96 | 0.01 |
| mt01arg005a | t | Arena de cantera, para mortero preparado en obra. (material) | 0.024 | 22.83 | 0.55 |
| mt08cem000h | kg | Cemento gris en sacos. (material) | 3.750 | 0.19 | 0.71 |
| mt08adt010 | kg | Aditivo hidrófugo para impermeabilización de morteros u concretos. (material) | 0.075 | 1.57 | 0.12 |
| mt20wwa021 | m | Sellado con adhesivo en frío especial para metales. (material) | 2.800 | 1.74 | 4.87 |
| mt20wwa010 | kg | Adhesivo resina epoxi. (material) | 0.440 | 8.46 | 3.72 |
| mq06hor010 | h | Concretera. (maquinaria) | 0.012 | 1.80 | 0.02 |
| mo020 | h | Albañil especializado en mampostería. (mano de obra) | 0.293 | 9.65 | 2.83 |
| mo113 | h | Peón de albañilería. (mano de obra) | 0.439 | 5.84 | 2.56 |
| % | % | Herramientas | 2 % | 24.10 | 0.48 |
|  |  | Costes directos |  |  | 24.58 |
