# Filtro retenedor de residuos de gasóleo

- Propiedad del archivo: CYPE Ingenieros S.A.
- Formato: FIEBDC-3/2016
- Programa: Generador de precios de la construcción. CYPE Ingenieros, S.A.
- Fecha: 28/05/2024
- Ámbito geográfico: Panamá
- Divisa: USD
- Costes indirectos: 3 %
- Gastos generales: 13 %
- Beneficio industrial: 6 %
- IVA: 13 %

## I Instalaciones

### IC Calefacción, refrigeración, climatización y agua caliente

#### ICD Combustible líquido

**ICD140** Ud Filtro retenedor de residuos de gasóleo.
Filtro retenedor de residuos para gasóleo, con cuerpo de aluminio, vaso de aluminio y tamiz de acero inoxidable con perforaciones de 100 µm de diámetro, con rosca cilíndrica de 3/8", PN=2 bar. Totalmente montado, conexionado y probado.
Incluye: Replanteo. Conexión del filtro.
Criterio de medición de proyecto: Número de unidades previstas, según documentación gráfica de Proyecto.
Criterio de medición de obra: Se medirá el número de unidades realmente ejecutadas según especificaciones de Proyecto.

| Código | Ud | Descripción | Rendimiento | Precio | Importe |
|---|---|---|---|---|---|
| mt38dep810a | Ud | Filtro retenedor de residuos para gasóleo, con cuerpo de aluminio, vaso de aluminio y tamiz de acero inoxidable con perforaciones de 100 µm de diámetro, con rosca cilíndrica de 3/8", PN=2 bar. (material) | 1 | 7.07 | 7.070 |
| mo004 | h | Instalador de calefacción. (mano de obra) | 0.168 | 17.64 | 2.964 |
| mo103 | h | Principiante de instalador de calefacción. (mano de obra) | 0.168 | 10.99 | 1.846 |
| % | % | Herramientas | 2 % | 11.880 | 0.238 |
|  |  | Costes directos |  |  | 12.118 |
