# Equipo aire-agua bomba de calor reversible

- Propiedad del archivo: CYPE Ingenieros S.A.
- Formato: FIEBDC-3/2016
- Programa: Generador de precios de la construcción. CYPE Ingenieros, S.A.
- Fecha: 09/11/2023
- Ámbito geográfico: Panamá
- Divisa: USD
- Costes indirectos: 3 %
- Gastos generales: 13 %
- Beneficio industrial: 6 %
- IVA: 13 %

## I Instalaciones

### IC Calefacción, refrigeración, climatización y agua caliente

#### ICV Unidades centralizadas para calefacción, refrigeración, climatización y agua caliente

**ICV017** Ud Equipo aire-agua bomba de calor reversible.
Equipo aire-agua bomba de calor, formado por unidad exterior bomba de calor, para gas R-32, con compresor swing, alimentación monofásica (230V/50Hz), potencia calorífica 4,6 kW, y consumo eléctrico 1,26 kW, con temperatura de bulbo seco del aire exterior 7°C y temperatura de salida del agua de la unidad interior 45°C, potencia calorífica 4,3 kW, COP 5,1 y consumo eléctrico 0,84 kW, con temperatura de bulbo seco del aire exterior 7°C y temperatura de salida del agua de la unidad interior 35°C, potencia frigorífica 4,31 kW, y consumo eléctrico 1,18 kW, con temperatura de bulbo seco del aire exterior 35°C y temperatura de salida del agua de la unidad interior 7°C, potencia frigorífica 4,86 kW, EER 5,94 y consumo eléctrico 0,81 kW, con temperatura de bulbo seco del aire exterior 35°C y temperatura de salida del agua de la unidad interior 18°C, potencia sonora en refrigeración/calefacción: 58/58 dBA, dimensiones 740x884x388 mm, peso 58,5 kg, diámetro de conexión de la tubería de gas 5/8", diámetro de conexión de la tubería de líquido 1/4", rango de funcionamiento de temperatura del aire exterior en calefacción desde -25 hasta 25°C, rango de funcionamiento de temperatura del aire exterior en refrigeración desde 10 hasta 43°C, rango de funcionamiento de temperatura del aire exterior en producción de agua caliente, en combinación con unidad interior, desde -25 hasta 35°C, clase de eficiencia energética en calefacción A+++, unidad interior, para gas R-32, dimensiones 890x450x350 mm, presión sonora 28 dBA, peso 44 kg, resistencia eléctrica de apoyo de 6 kW, de dos etapas, rango de temperatura de salida de agua para calefacción desde 25 hasta 55°C, rango de temperatura de salida de agua para refrigeración desde 5 hasta 22°C, rango de temperatura de salida de agua para producción de agua caliente desde 25 hasta 60°C. Incluso elementos antivibratorios de suelo. Totalmente montado, conexionado y puesto en marcha por la empresa instaladora para la comprobación de su correcto funcionamiento.
Incluye: Replanteo de la unidad. Colocación y fijación de la unidad y sus accesorios. Conexionado con las redes de conducción de agua, eléctrica y de recogida de condensados. Puesta en marcha.
Criterio de medición de proyecto: Número de unidades previstas, según documentación gráfica de Proyecto.
Criterio de medición de obra: Se medirá el número de unidades realmente ejecutadas según especificaciones de Proyecto.

| Código | Ud | Descripción | Rendimiento | Precio | Importe |
|---|---|---|---|---|---|
| mt42dai348a | Ud | Unidad exterior bomba de calor, para gas R-32, con compresor swing, alimentación monofásica (230V/50Hz), potencia calorífica 4,6 kW, y consumo eléctrico 1,26 kW, con temperatura de bulbo seco del aire exterior 7°C y temperatura de salida del agua de la unidad interior 45°C, potencia calorífica 4,3 kW, COP 5,1 y consumo eléctrico 0,84 kW, con temperatura de bulbo seco del aire exterior 7°C y temperatura de salida del agua de la unidad interior 35°C, potencia frigorífica 4,31 kW, y consumo eléctrico 1,18 kW, con temperatura de bulbo seco del aire exterior 35°C y temperatura de salida del agua de la unidad interior 7°C, potencia frigorífica 4,86 kW, EER 5,94 y consumo eléctrico 0,81 kW, con temperatura de bulbo seco del aire exterior 35°C y temperatura de salida del agua de la unidad interior 18°C, potencia sonora en refrigeración/calefacción: 58/58 dBA, dimensiones 740x884x388 mm, peso 58,5 kg, diámetro de conexión de la tubería de gas 5/8", diámetro de conexión de la tubería de líquido 1/4", rango de funcionamiento de temperatura del aire exterior en calefacción desde -25 hasta 25°C, rango de funcionamiento de temperatura del aire exterior en refrigeración desde 10 hasta 43°C, rango de funcionamiento de temperatura del aire exterior en producción de agua caliente, en combinación con unidad interior, desde -25 hasta 35°C, clase de eficiencia energética en calefacción A+++. (material) | 1 | 3117.55 | 3117.550 |
| mt42dai383a | Ud | Unidad interior, para gas R-32, dimensiones 890x450x350 mm, presión sonora 28 dBA, peso 44 kg, resistencia eléctrica de apoyo de 6 kW, de dos etapas, rango de temperatura de salida de agua para calefacción desde 25 hasta 55°C, rango de temperatura de salida de agua para refrigeración desde 5 hasta 22°C, rango de temperatura de salida de agua para producción de agua caliente desde 25 hasta 60°C. (material) | 1 | 3957.35 | 3957.350 |
| mt37sve010d | Ud | Válvula de esfera de latón niquelado para roscar de 1". (material) | 2 | 16.46 | 32.920 |
| mt42www080 | Ud | Kit de amortiguadores antivibración de suelo, formado por cuatro amortiguadores de caucho, con sus tornillos, tuercas y arandelas correspondientes. (material) | 1 | 10.83 | 10.830 |
| mo005 | h | Instalador de climatización. (mano de obra) | 2.042 | 17.61 | 35.960 |
| mo104 | h | Principiante de instalador de climatización. (mano de obra) | 2.042 | 10.96 | 22.380 |
| % | % | Herramientas | 2 % | 7176.990 | 143.540 |
|  |  | Costes directos |  |  | 7320.530 |

## Recursos

**mt42dai348a** Ud Unidad exterior bomba de calor
Datos técnicos: Coste energético 2589.119 MJ; Emisión de CO2 149.459 kg
Residuos:
- embalaje: re150101 Envases de papel y cartón. (componente de residuo); rendimiento 2.309 kg; Código LER 15 01 01; Masa del elemento 1 kg; Volumen 0.001333 m3
- embalaje: re170201 Madera. (componente de residuo); rendimiento 0.623 kg; Código LER 17 02 01; Masa del elemento 1 kg; Volumen 0.000909 m3

**mt37sve010d** Ud Válvula de esfera de latón niquelado para roscar de 1"
Datos técnicos: Coste energético 843.399 MJ; Emisión de CO2 56.701 kg
Residuos:
- embalaje: re150101 Envases de papel y cartón; rendimiento 0.072 kg
