# Tolda de lona acrílica

- Propiedad del archivo: CYPE Ingenieros S.A.
- Formato: FIEBDC-3/2016
- Programa: Generador de precios de la construcción. CYPE Ingenieros, S.A.
- Fecha: 26/10/2024
- Ámbito geográfico: Panamá
- Divisa: USD
- Costes indirectos: 3 %
- Gastos generales: 13 %
- Beneficio industrial: 6 %
- IVA: 13 %

## L Puertas, ventanas, closets, cerrajería, vidrios y protecciones solares

### LS Protecciones solares

#### LST Toldas

**LST010** Ud Tolda de lona acrílica.
Tolda estor, de 2000 mm de línea y 1900 mm de salida, de lona acrílica, con accionamiento manual mediante manilla metálica. Incluso herrajes y accesorios.
Incluye: Replanteo. Anclaje al paramento de los elementos de fijación. Montaje de la tolda y de los accesorios.
Criterio de medición de proyecto: Número de unidades previstas, según documentación gráfica de Proyecto.
Criterio de medición de obra: Se medirá el número de unidades realmente ejecutadas según especificaciones de Proyecto.

| Código | Ud | Descripción | Rendimiento | Precio | Importe |
|---|---|---|---|---|---|
| mt44tol010a | Ud | Tolda estor, de 2000 mm de línea y 1900 mm de salida, de lona acrílica, con herrajes y accesorios de fijación. (material) | 1 | 407.56 | 407.560 |
| mt44tol100a | Ud | Manilla para accionamiento manual de toldas. (material) | 1 | 28.76 | 28.760 |
| mo011 | h | Montador. (mano de obra) | 4.7 | 18.33 | 86.151 |
| mo080 | h | Principiante de montador. (mano de obra) | 4.7 | 11.44 | 53.768 |
| % | % | Herramientas | 2 % | 576.239 | 11.525 |
|  |  | Costes directos |  |  | 587.764 |

Residuos:
- colocación: mt44tol010a Tolda estor, de 2000 mm de línea y 1900 mm de salida, de lona acrílica, con herrajes y accesorios de fijación; factor de residuo 0.004

## Recursos

**mt44tol010a** Ud Tolda estor, de 2000 mm de línea y 1900 mm de salida, de lona acrílica, con herrajes y accesorios de fijación
Datos técnicos: Coste energético 940.652 MJ; Emisión de CO2 67.063 kg; Código LER 20 01 11; Masa del elemento 9.27 kg; Volumen 0.01236 m3
Residuos:
- embalaje: re170203 Plástico. (componente de residuo); rendimiento 0.1 kg; Código LER 17 02 03; Masa del elemento 1 kg; Volumen 0.001667 m3

**mt44tol100a** Ud Manilla para accionamiento manual de toldas
Datos técnicos: Coste energético 17.123 MJ; Emisión de CO2 0.925 kg
Residuos:
- embalaje: re150101 Envases de papel y cartón. (componente de residuo); rendimiento 0.09 kg; Código LER 15 01 01; Masa del elemento 1 kg; Volumen 0.001333 m3
- embalaje: re170203 Plástico; rendimiento 0.045 kg
