# Tratamiento de humedades por capilaridad en losas, losas sobre relleno y muros de concreto, con impregnación hidrófuga de efecto colmatador, (consumo medio: 0,25 l/m²)

- Propiedad del archivo: CYPE INGENIEROS, S.A.
- Formato: FIEBDC-3/2002
- Ámbito geográfico: Panamá
- Divisa: USD
- Costes indirectos: 3.00 %
- Gastos generales: 13.00 %
- Beneficio industrial: 6.00 %
- IVA: 13.00 %

**NIP010** m² Tratamiento de humedades por capilaridad en losas, losas sobre relleno y muros de concreto, con impregnación hidrófuga de efecto colmatador, (consumo medio: 0,25 l/m²).
Tratamiento de humedades por capilaridad en losas, losas sobre relleno y muros de concreto, con impregnación hidrófuga de efecto colmatador, (consumo medio: 0,25 l/m²).
Incluye: Aplicación del producto.
Criterio de medición de proyecto: Superficie medida según documentación gráfica de Proyecto.
Criterio de medición de obra: Se medirá la superficie realmente ejecutada según especificaciones de Proyecto.

| Código | Ud | Descripción | Rendimiento | Precio | Importe |
|---|---|---|---|---|---|
| mt15dra030 | l | Impregnación hidrófuga de efecto colmatador, con una profundidad media de penetración de 4 a 5 mm, para todo tipo de superficies en losas, losas sobre relleno y muros; para aplicar con rodillo o pistola. (material) | 0.250 | 13.84 | 3.46 |
| mo032 | h | Aplicador de productos impermeabilizantes. (mano de obra) | 0.331 | 12.93 | 4.28 |
| % | % | Herramientas | 2 % | 7.74 | 0.15 |
|  |  | Costes directos |  |  | 7.89 |
