# Pasillo técnico peatonal de baldosas aislantes formadas por 35 mm de mortero y 60 mm de poliestireno extruido

- Propiedad del archivo: CYPE INGENIEROS, S.A.
- Formato: FIEBDC-3/2002
- Ámbito geográfico: Panamá
- Divisa: USD
- Costes indirectos: 3.00 %
- Gastos generales: 13.00 %
- Beneficio industrial: 6.00 %
- IVA: 13.00 %

**QAD025** m² Pasillo técnico peatonal de baldosas aislantes formadas por 35 mm de mortero y 60 mm de poliestireno extruido, de 600x400 mm, color gris, acabado poroso, colocadas directamente sobre la capa separadora, en techo plano no transitable, con grava.
Pasillo técnico peatonal de baldosas aislantes formadas por 35 mm de mortero y 60 mm de poliestireno extruido, de 600x400 mm, color gris, acabado poroso, colocadas directamente sobre la capa separadora, en techo plano no transitable, con grava.
Incluye: Replanteo y corte de las baldosas. Colocación de las baldosas.
Criterio de medición de proyecto: Superficie medida según documentación gráfica de Proyecto.
Criterio de medición de obra: Se medirá la superficie realmente ejecutada según especificaciones de Proyecto.
Criterio de valoración económica: El precio no incluye la capa separadora.

| Código | Ud | Descripción | Rendimiento | Precio | Importe |
|---|---|---|---|---|---|
| mt15lfc010e | m² | Baldosa aislante formada por 35 mm de mortero y 60 mm de poliestireno extruido, conductividad térmica 0,034 W/(mK). (material) | 1.050 | 50.24 | 52.75 |
| mo020 | h | Albañil especializado en mampostería. (mano de obra) | 0.282 | 12.93 | 3.65 |
| mo113 | h | Peón de albañilería. (mano de obra) | 0.282 | 7.91 | 2.23 |
| % | % | Herramientas | 2 % | 58.63 | 1.17 |
|  |  | Costes directos |  |  | 59.80 |
