# Revestimiento continuo de paramentos con microcemento

- Propiedad del archivo: CYPE Ingenieros S.A.
- Formato: FIEBDC-3/2016
- Programa: Generador de precios de la construcción. CYPE Ingenieros, S.A.
- Fecha: 28/05/2024
- Ámbito geográfico: Panamá
- Divisa: USD
- Costes indirectos: 3 %
- Gastos generales: 13 %
- Beneficio industrial: 6 %
- IVA: 13 %

## R Revestimientos

### RB Morteros industriales para repello y repello

#### RBR Microcemento

**RBR005** m² Revestimiento continuo de paramentos con microcemento.
Revestimiento continuo de paramentos con microcemento, de 3 mm de espesor, realizado sobre superficie absorbente, IMPRIMACIÓN: a base de resinas sintéticas en dispersión acuosa, diluida en dos partes de agua. CAPA BASE: microcemento monocomponente, color blanco, en dos capas, (1 kg/m² cada capa) y malla de fibra de vidrio antiálcalis, de 80 g/m² de masa superficial. CAPA DECORATIVA: microcemento monocomponente, textura lisa, color blanco, en dos capas, (0,3 kg/m² cada capa). CAPA DE SELLADO: imprimación selladora transpirable y dos manos de sellador de poliuretano alifático, sin disolventes, acabado brillante.
Criterio de valoración económica: El precio no incluye la superficie soporte.
Incluye: Limpieza de la superficie soporte. Replanteo de las juntas de dilatación y paños de trabajo. Aplicación de la capa de imprimación. Aplicación de la capa base. Colocación de la malla embebida en la capa base. Lijado de pequeñas adherencias e imperfecciones. Aplicación de la capa decorativa. Aplicación de la capa de sellado. Limpieza final de la superficie acabada.
Criterio de medición de proyecto: Superficie medida según documentación gráfica de Proyecto, sin deducir huecos menores de 4 m² y deduciendo, en los huecos de superficie mayor de 4 m², el exceso sobre 4 m².
Criterio de medición de obra: Se medirá la superficie realmente ejecutada según especificaciones de Proyecto, deduciendo, en los huecos de superficie mayor de 4 m², el exceso sobre 4 m².

| Código | Ud | Descripción | Rendimiento | Precio | Importe |
|---|---|---|---|---|---|
| mt28mcm070k | l | Imprimación monocomponente, diluida en dos partes de agua, a base de resinas sintéticas en dispersión acuosa, para regularizar la porosidad y mejorar la adherencia de los soportes absorbentes y no absorbentes, para aplicar con rodillo. (material) | 0.135 | 13.2 | 1.782 |
| mt28mcm060e | m² | Malla de fibra de vidrio antiálcalis, de 80 g/m² de masa superficial y de 1x50 m, para armar microcementos. (material) | 1.05 | 2.16 | 2.268 |
| mt28mcm080mW1e | kg | Microcemento monocomponente, color blanco, compuesto de cemento, agregados seleccionados y aditivos, de gran dureza, adherencia y flexibilidad, como capa base, previo amasado con agua, para aplicar con llana. (material) | 2 | 5.15 | 10.300 |
| mt28mcm080nW1d | kg | Microcemento monocomponente, textura lisa, color blanco, compuesto de cemento, agregados seleccionados y aditivos, de gran dureza, adherencia y flexibilidad, como capa decorativa, previo amasado con agua, para aplicar con llana. (material) | 0.6 | 5.15 | 3.090 |
| mt08aaa010a | m³ | Agua. (material) | 0.004 | 2 | 0.008 |
| mt28mcm090d | l | Imprimación selladora transpirable con resinas acrílicas en dispersión acuosa, para aplicar con brocha. (material) | 0.12 | 17.42 | 2.090 |
| mt28mcm100p | l | Sellador de poliuretano alifático de dos componentes, sin disolventes, acabado brillante, para aplicar con brocha o rodillo. (material) | 0.12 | 48.83 | 5.860 |
| mo020 | h | Albañil especializado en mampostería. (mano de obra) | 0.952 | 17.17 | 16.346 |
| mo113 | h | Peón de albañilería. (mano de obra) | 1.699 | 10.59 | 17.992 |
| % | % | Herramientas | 2 % | 59.736 | 1.195 |
|  |  | Costes directos |  |  | 60.931 |

Residuos:
- colocación: mt28mcm070k; factor de residuo 0.0374317
- colocación: mt28mcm060e Malla de fibra de vidrio antiálcalis, de 80 g/m² de masa superficial y de 1x50 m, para armar microcementos; factor de residuo 0.055
- colocación: mt28mcm080mW1e; factor de residuo 0.050961
- colocación: mt28mcm080nW1d; factor de residuo 0.050961
- colocación: mt28mcm090d Imprimación selladora transpirable con resinas acrílicas en dispersión acuosa, para aplicar con brocha; factor de residuo 0.03
- colocación: mt28mcm100p; factor de residuo 0.03

## Recursos

**mt28mcm070k** l Imprimación monocomponente
Datos técnicos: Coste energético 76.565 MJ; Emisión de CO2 2.916 kg; Código LER 17 09 04; Masa del elemento 1.01 kg; Volumen 0.000673 m3
Residuos:
- embalaje: re150104 Envases metálicos. (componente de residuo); rendimiento 0.059 kg; Código LER 15 01 04; Masa del elemento 1 kg; Volumen 0.001667 m3

**mt28mcm060e** m² Malla de fibra de vidrio antiálcalis, de 80 g/m² de masa superficial y de 1x50 m, para armar microcementos
Datos técnicos: Coste energético 7.915 MJ; Emisión de CO2 0.390 kg; Código LER 17 02 03; Masa del elemento 0.08 kg; Volumen 0.000133 m3
Residuos:
- embalaje: re170203 Plástico. (componente de residuo); rendimiento 0.024 kg; Código LER 17 02 03; Masa del elemento 1 kg; Volumen 0.001667 m3

**mt28mcm080mW1e** kg Microcemento monocomponente
Datos técnicos: Coste energético 15.053 MJ; Emisión de CO2 0.575 kg; Código LER 17 09 04; Masa del elemento 1 kg; Volumen 0.000667 m3
Residuos:
- embalaje: re170203 Plástico; rendimiento 0.003 kg

**mt28mcm080nW1d** kg Microcemento monocomponente
Datos técnicos: Coste energético 15.053 MJ; Emisión de CO2 0.575 kg; Código LER 17 09 04; Masa del elemento 1 kg; Volumen 0.000667 m3
Residuos:
- embalaje: re170203 Plástico; rendimiento 0.003 kg

**mt08aaa010a** m³ Agua
Datos técnicos: Coste energético 60.000 MJ; Emisión de CO2 30.000 kg

**mt28mcm090d** l Imprimación selladora transpirable con resinas acrílicas en dispersión acuosa, para aplicar con brocha
Datos técnicos: Coste energético 77.145 MJ; Emisión de CO2 2.939 kg; Código LER 17 09 04; Masa del elemento 1.017 kg; Volumen 0.000678 m3
Residuos:
- embalaje: re150104 Envases metálicos; rendimiento 0.064 kg

**mt28mcm100p** l Sellador de poliuretano alifático de dos componentes
Datos técnicos: Coste energético 149.135 MJ; Emisión de CO2 7.243 kg; Código LER 17 09 04; Masa del elemento 1.03 kg; Volumen 0.000687 m3
Residuos:
- embalaje: re150104 Envases metálicos; rendimiento 0.064 kg
